# Instandsetzung Tiefgarage HWK FFO
Angebotsaufforderung (GAEB DA 2000 1.2, DA83)
Projekt: P23-043
Beschreibung:
Dieser Muster-Stamm wurde in deutscher Sprache aufgestellt. Um die Mehrsprachigkeit zu zeigen,
wurden mit einem Übersetzungstool die mehrsprachigen Texte in den Sprachen englisch,
französich, italienisch, tschechisch, polnisch, kroatisch, schwedisch, niederländisch, ungarisch,
russisch, finnisch und türkisch generiert.

Die Qualität der übersetzten Texte ist damit eingeschränkt.

Somit ist die Nutzung dieses Stammes weder bei Vorführungen oder beim produktiven Einsatz
in diesen Sprachen geeignet.
Währung: EUR
Erstellt mit: GAEB Toolbox V3.3 G90 R20210630, iTWO_64 V9.1.1177, 12.03.2026

## Zusätzlicher Text
Die Parkgarage des Objekts der Handwerkskammer Frankfurt (Oder) in der Spiekerstraße 11 in 15230 Frankfurt (Oder) befindet sich im Untergeschoss eines mehrgeschossigen Gebäudes. Das Gebäude wurde Ende der 1990er Jahre in Stahlbeton-Bauweise errichtet. Die Parkgarage weist eine Fläche von ca. 1.900 m² auf und verfügt über 79 PKW-Stellplätze. Ein wirksames Gefälle ist in der Tiefgarage nicht vorhanden. Die Zufahrt zur Tiefgarage erfolgt über die Spiekerstraße 9.  Die Ein- und Ausfahrt der Tiefgarage erfolgt über eine zweispurige Rampe. Die Einfahrtshöhe wird mit 1,8 Meter ausgewiesen.

Die Baumaßnahme umfasst Leistungen zur Chlorid-Instandsetzung der aufgehenden Bauteile und der Rissbereiche in der Fahrbahnplatte, kleinteilige Betoninstandsetzung und die Applikation von Oberflächenschutzsystemen. Unter Berücksichtigung der gemessenen Betondeckung der Bewehrung und der festgestellten Schädigungen einzelner Bauteile unterscheidet sich die Bearbeitung in Teilbereichen der Parkgarage. Von daher wurde die Parkgarage in zwei Bauteilabschnitte untereilt. Die Bearbeitung der Bauabschnitte erfolgt zeitlich unmittelbar aufeinanderfolgend. Die Zufahrt und das Parken in den jeweils nicht zu bearbeitenden Abschnitts ist stets zu gewährleisten.

Allgemein
Bieter haben eine Baustellenbesichtigung vor Abgabe eines Angebotes auszuführen.
Hier ggf. auftretende Fragen werden durch den AG bzw. seinen Bauherrenvertreter beantwortet.

Vor Abgabe eines Angebotes sind alle Angebotsunterlagen zu beachten. Dort enthaltene Angaben zur Ausführung, zu Material, Bauzeit und Randbedingungen sind in die einzelnen Leistungspositionen dieses Leistungsverzeichnisses einzurechnen.

Die Ausschreibungsunterlage umfasst folgende Dokumente:
- freigegebene Stat. Berechnungen, 3 Dokumente, IB Iwanetz, und Prüfberichte, 3 Dokumente
- Instandsetzungsplanung vom 12.03.2026, IBB Mangold
- Ausführungpläne, 6 Pläne, vom 12.03.2026, IBB Mangold
- Leistungsverzeichnis vom 12.03.2026, IBB Mangold
- Rahmenterminplan vom 17.12.2025, IBB Mangold

## Zusätzlicher Text
Vertragsbestandteile sind in nachstehender Reihenfolge, die auch bei Abweichungen oder Widersprüchen maßgeblich ist:

Das Auftragsschreiben des Auftraggebers.
Das Angebot mit Angebots-Leistungsverzeichnis und Bauzeitenplan.
Die der Beauftragung zugrunde liegende Unterlagen wie Instandsetzungskonzept, zugehörige Planunterlagen und statische Berechnungen.
Die zusätzlichen allgemeinen Vertragsbedingungen.
Die zusätzlichen allgemeinen technischen Vertragsbedingungen.
Die zusätzlichen besonderen technischen Vertragbedingungen.
Die allgemeinen technischen Vorschriften für Bauleistungen (VOB/C) in der jeweils gültigen Fassung.
Die allgemeinen Vertragsbedingungen für die Ausführung von Bauleistungen (VOB/B) in der jeweils gültigen Fassung.

## Zusätzlicher Text
1.  Abgabe des Angebotes
1.1  Die Abgabe des Angebotes erfolgt für den Auftraggeber (AG) unverbindlich und kostenlos.
1.2  Der Bieter ist verpflichtet, sich über Lage und Beschaffenheit der Baustelle, An- und
  Abfahrtswege, Lagermöglichkeiten, Art und Zustand der vorhandenen Bausubstanz
  bzw. Baustoffe, Anschlussmöglichkeiten zur Versorgung mit Bauwasser und Strom
  sowie alle sonstigen die Kosten beeinflussenden Gegebenheiten der Baustelle zu informieren. Nachforderungen oder Änderungen der Einheitspreise, die mit der Unkenntnis der  örtlichen Gegebenheiten begründet werden, erkennt der AG nicht an.
1.3  Der Bieter erkennt bei Abgabe seines Angebotes ausdrücklich an, dass er bei Bildung
  der Einheitspreise
   * mit keiner anderen zur Angebotsabgabe aufgeforderten Firma Preisabsprachen im Rahmen des  vorliegenden Leistungsverzeichnisses getroffen hat.
   * auf seine eigenen Liefer- oder Geschäftsbedingungen verzichtet, soweit diese den  Vertragsbedingungen des AG widersprechen.
1.4  Enthalten die Vergabeunterlagen nach Auffassung des Bieters Unklarheiten, so hat der
  Bieter unverzüglich den AG darauf hinzuweisen.
1.5  Etwaige Sondervorschläge müssen als solche gekennzeichnet werden.
1.6  Der Bieter hat seine Eignung entsprechend VOB/A, § 6a, Abs. (2) nachzuweisen.
1.7  Auf Unstimmigkeiten bezüglich der im Leistungsverzeichnis beschriebenen Verarbeitungs- bzw. Anwendungshinweise ist bei Angebotsabgabe schriftlich hinzuweisen.
1.8  Folgende Unterlagen sind dem Angebot des AN beizufügen:
   - verpreistes Leistungsverzeichnis als DA84
   - Eigenerklärung Eignung/ Qualifikationsnachweise (Eignungsnachweis entsprechend der  BauPAVO bzw. der HAVO o. glw., SIVV-Schein, Düsenführerschein)
   - Verzeichnis Nachunternehmerleistungen
   - Erklärung zur Beauftragung von Entsorgungsfachbetrieben

2.  Eventual- bzw. Bedarfspositionen und Leittexte
Im Leistungsverzeichnis sind Eventual- bzw. Bedarfspositionen für Leistungen enthalten, über deren Anwendung erst im Zuge der Baudurchführung entschieden werden kann. Hierbei eventuell erforderliche Mehraufwendungen wie z.B. für zusätzliche Geräte, Schichtbetrieb und sonstige Kosten werden nicht gesondert vergütet, sondern sind in die Einheitspreise der Eventual- bzw. Bedarfspositionen mit einzurechnen.

Die Leittexte der Titel gelten generell für alle im LV nachfolgenden Positionen.

3.  Sondervorschläge
Sondervorschläge sind erwünscht, wenn sie gegenüber der Ausschreibung wesentliche technische und wirtschaftliche Verbesserungen aufweisen. Das Angebot für einen etwaigen Sonderentwurf ist nach Positionen, einschl. Angaben über die Massen, aufzugliedern. Die erforderlichen Ausführungs- und Detailzeichnungen sind dem Angebot beizufügen. Hierfür erfolgt keine gesonderte Vergütung. Erhält der Sondervorschlag den Zuschlag, sind die Zeichnungen dem Auftraggeber als Original zu übergeben.

4.  Nachunternehmen
4.1  Beabsichtigt der Auftragnehmer (AN), Nachunternehmer für die Erbringung von Leistungen einzuschalten, so hat er dieses dem AG vor Auftragserteilung schriftlich mitzuteilen. Es sind Art und Umfang der Leistungen sowie Name, Anschrift und Berufsgenossenschaft (einschließlich Mitgliedsnummer) des hierfür vorgesehenen Nachunternehmers bekannt zu geben.
4.2  Der Auftragnehmer darf Leistungen nur an Nachunternehmer übertragen, die fachkundig, leistungsfähig und zuverlässig sind.
4.3  In den Verdingungsunterlagen für Nachunternehmer sind neben der VOB/B die Bestimmungen aus den Verdingungsunterlagen des AG zu übernehmen, soweit es für die Nachunternehmerleistung in Betracht kommt.

5.  Zuschlags- und Bindefrist
Die Bindefrist beginnt mit dem auf dem Angebotsdeckblatt angegebenen Abgabetermin und
endet mit Beginn der Arbeiten. Der Bieter ist bis zum Ablauf dieser Frist an sein Angebot gebunden.

6.  Vergabe
6.1  Der AG behält sich die Auswahl unter den Bietern sowie die Aufhebung der Ausschreibung vor.
6.2  Die Vergabe erfolgt nicht unbedingt an den Mindestbietenden.

7.  Lohn- und Materialpreise
7.1  Die dem Angebot zugrunde gelegten Lohn- und Materialpreise sind bis zur Abnahme der Leistung bindend. Preiserhöhungen aufgrund gestiegener Lohn- oder Materialkosten werden nach Auftragserteilung nicht anerkannt.
7.2  Die Materialpreise verstehen sich einschließlich aller Zuschläge frei Einbaustelle.

8.  Mengen- und Massenangaben
8.1  Die Massenangaben im Angebot und im Auftragsschreiben sind unverbindlich. Für Massenmehr- oder Minderleistungen, gelten, entgegen den Regelungen von § 2 Nr. 3 VOB/B, die angebotenen Einheitspreise unverändert.
8.2  Maschinentechnisch bedingte Mehrtiefen beim HDWS sowohl im Betonabtrag als auch bei der Reprofilierung sind in die Preise mit einzukalkulieren. Es werden nur technisch erforderliche Mehrtiefen gesondert vergütet.

9.  Stundenlohnarbeiten (Regiearbeiten)
9.1  Stundenlohnarbeiten bedürfen des schriftlichen Auftrages der Bauleitung.
9.2  Die Stundenlohnzettel sind der Bauleitung täglich zur Anerkennung vorzulegen.
9.3  Die Abrechnung hat zu den vertraglich vereinbarten Lohn- und Materialpreisen zu erfolgen.
9.4  In die Einheitspreise für Stundenlohnarbeiten sind sämtliche Lohnkosten, Sozialkassenbeiträge, Zuschläge für Gemeinkosten und Gewinn sowie die Lohnnebenkosten (z.B. Fahrgelder, Trennungsgelder) einzurechnen. Darüber hinaus werden keine Vergütungen für Aufsichtspersonal, Gemeinkosten, Geräte, Baustelleneinrichtung etc. gewährt.

10.  Aufmaß und Abrechnung
10.1  Sofern die erbrachten Leistungen nach Aufmaß abgerechnet werden, ist dieses gemeinsam mit der Bauleitung des AG durchzuführen.
10.2  Aufmaße, die nach Baufertigstellung nicht mehr überprüft werden können, werden nach Fertigstellung der betreffenden Teilleistung auf Antrag des AN gemeinsam mit der Bauleitung des AG durchgeführt.
10.3  Alle Rechnungen sind in zweifacher Ausfertigung einzureichen.
10.4  Die prüfbare Schlussrechnung ist innerhalb von vier Wochen nach Fertigstellung und Abnahme der Arbeiten einzureichen. Nach Ablauf dieser Frist ist der AG berechtigt, die Schlussrechnung auf Kosten und Gefahr des AN aufzustellen.
10.5  Im Angebot nicht enthaltene Leistungen und Lieferungen bedürfen des besonderen schriftlichen Auftrags des AG. Einheitspreise sind vor Ausführung mit diesem zu vereinbaren und müssen den Kalkulationen des Hauptangebotes entsprechen. Der Bauleitung sind auf Verlangen sämtliche Unterlagen, die dem AN zur Preisbildung dienen, zur Einsichtnahme vorzulegen. Zusätzlich zu erbringende Leistungen unterliegen den Bestimmungen der vereinbarten Vertragsbedingungen.
10.6  Beabsichtigt der AN, für Leistungen, die auf Weisung des AG auszuführen sind, eine Vergütung zu verlangen (Nachtrags- oder Regieleistung), so hat er dieses unverzüglich nach Empfang der Weisung unmissverständlich schriftlich anzuzeigen.
10.7  Abschlagsrechnungen i. S. v. VOB/B § 16, Nr. 1, Abs. 1 können eingereicht werden.
10.8  Rechnungslegung: Zwischen den einzelnen Rechnungen ist ein Zeitraum von mindestens 4 Wochen einzuhalten. Fordert der AG hiervon abweichend eine Rechnung ein, so hat der AN dem kurzfristig nachzukommen.

11.  Abnahme
Alle fertiggestellten Leistungen, auch Teilleistungen, bedürfen einer förmlichen Abnahme durch den Bauherrn. Die Fertigstellung ist mindestens drei Werktage im Voraus dem AG zu melden.

12.  Gewährleistung
Die Gewährleistungsfrist beginnt mit der Abnahme der Leistung durch den AG.

13.  Sicherheitsleistung
13.1  Als Sicherheit für die vertragsgemäße Erfüllung, insbesondere für die vertragsgemäße Ausführung der Leistung einschließlich Abrechnung, Gewährleistung und Schadensersatz sowie für die Erstattung von Überzahlungen hat der AN auf Verlangen des AG eine Vertragserfüllungsbürgschaft einschließlich Nachträgen (einschließlich Umsatzsteuer) zu stellen, vgl. VOB/B § 17, Nr. 1, Absätze 1 und 2.
13.2  Bei allen Abschlagszahlungen werden als Sicherheit für die vertragsgemäße Ausführung der Leistung 5 % der Abschlagszahlungssumme einbehalten.
13.3  Als Sicherheit für die Erfüllung jeglicher Gewährleistungsansprüche, auch Schadensersatzansprüche für Mangel- und Mangelfolgeschäden, sowie Kostenvorschuss- bzw. Kostenerstattungsansprüche werden 5 % der geprüften Schlussrechnungssumme (einschließlich Umsatzsteuer) einbehalten. Die Höhe des Gewährleistungseinbehaltes bleibt für die Dauer seines Bestehens unverändert. Der AN ist berechtigt, einen Gewährleistungseinbehalt durch eine Gewährleistungsbürgschaft abzulösen.
13.4  Urkunden über Vertragserfüllungsbürgschaften werden auf Verlangen zurückgegeben, wenn sämtliche Leistungen vertragsgemäß erfüllt sind und die vereinbarte Sicherheit für die Erfüllung der Gewährleistungsansprüche gestellt ist.
13.5  Urkunden über Gewährleistungsbürgschaften werden auf Verlangen zurückgegeben, wenn Gewährleistungsansprüche nicht mehr geltend gemacht werden können.

14.  Haftung
14.1  Der AN hat alle zur Sicherung der Baustelle und zur Sicherung seiner Arbeiten sowie seiner sonst nach diesem Vertrag vorzunehmenden Handlungen und Unterlassungen nach den gesetzlichen, behördlichen und polizeilichen Anordnungen und Vorschriften sowie gemäß den Unfallverhütungsvorschriften unter voller eigener Verantwortung auszuführen oder diese zu veranlassen. Er haftet für sämtliche aus der Unterlassung solcher Maßnahmen dem AG erwachsenden Schäden. § 10 Nr. 2 Abs. 1 Satz 2 VOB/B bleibt davon unberührt.
14.2  Der AN hat die Baustelle vor dem Zutritt Unbefugter mit geeigneten Maßnahmen zu schützen.
14.3  Bewachung und Verwahrung der Baustelleneinrichtungsgegenstände (Unterkünfte, Ar-beitsgeräte, Arbeitskleidung etc.) des AN und seiner Erfüllungsgehilfen ist - auch während der Arbeitsruhe - Sache des AN. Der AG ist dafür nicht verantwortlich, auch wenn sich diese Gegenstände auf seinem Grundstück befinden.
14.4  Der AN übernimmt die volle Haftung für Sach-, Personen- und Vermögensschäden, die dem AG, seinen Beauftragten oder irgendwelchen Dritten im Zusammenhang mit der Durchführung der Vertragsleistungen entstehen. Der AN stellt den AG und seinen Beauftragten von allen aus der Abwicklung resultierenden Forderungen frei, es sei denn, der AG oder sein Beauftragter handeln vorsätzlich oder grob fahrlässig. Dazu hat der AN hat für die Dauer seiner Bauzeit eine Betriebshaftpflichtversicherung zu führen und deren Vorhandensein dem AG auf Verlangen nachzuweisen.

15.  Steuerabzug bei Bauleistungen
Der Auftragnehmer reicht eine Unbedenklichkeitsbescheinigung vom zuständigen Finanzamt ein und verpflichtet sich, jede vom zuständigen Finanzamt vorgenommene Änderung in Bezug auf die vorgelegte Freistellungsbescheinigung (§ 48b EStG) dem Auftraggeber unverzüglich schriftlich mitzuteilen.

16.  Sozialversicherung
Der Auftragnehmer reicht eine Unbedenklichkeitsbescheinigung von der zuständigen Krankenkasse ein und verpflichtet sich, alle gesetzlichen Vorgaben hinsichtlich sozialversicherungspflichtiger Beschäftigungsverhältnisse bei den eingesetzten Arbeitskräften einzuhalten.

17.  Gerichtsstand
Der ausschließliche Gerichtstand für sämtliche gegenseitige Ansprüche aus oder im Zusammenhang mit diesem Vertrag wird im Bauvertrag vereinbart.

18.  Teilunwirksamkeitsklausel
Sollte eine Bestimmung dieses Vertrages unwirksam sein oder werden, oder sollte sich eine Lücke herausstellen, so berührt dieses die Gültigkeit der übrigen Vertragsregelungen nicht. In einem derartigen Fall sind AG und AN verpflichtet, die unwirksame oder lückenhafte Bestimmung durch eine Regelung zu ersetzen, die die Vertragspartner bei Kenntnis der Unwirksamkeit oder Lückenhaftigkeit zum Zeitpunkt des Vertragsabschlusses getroffen hätten, um den erstrebten Vertragszweck zu erreichen. § 18 Nr. 4 VOB/B gilt entsprechend.

## Zusätzlicher Text
1.  Schützen benachbarten Bauteile
Zu Beginn und während der Ausführung der Arbeiten sind alle angrenzenden Bereiche vor Beschädigungen zu schützen. Schäden oder evtl. für Nachfolgearbeiten erforderliche zusätzliche Arbeiten, die aufgrund nicht fachgerechter Arbeiten (auch Nachbehandlungen) entstehen, sind vom AN zu vertreten.

2.  Lagerplätze, öffentliche Flächen, Fahrwege, Laufwege
Lagerplätze stehen nur in begrenztem Umfang zu Verfügung, ggf. müssen weitere Flächen angemietet werden (öffentliche Bereiche). Bei Aufstellen von Containern oder anderweitige Nutzung öffentlicher Flächen sind die notwendigen Genehmigungen einzuholen und alle erforderlichen Maßnahmen für die Verkehrssicherheit durch den Auftragnehmer (AN) zu veranlassen. Eventuell anfallende Kosten sind in die EP der entsprechenden Position einzurechnen.

In Anspruch genommene Lagerplätze und Containerstandplätze sind nach Fertigstellung der Baumaßnahme durch den AN in den ursprünglichen Zustand zurückzuversetzen. Eventuell anfallende Kosten sind in die EP der entsprechenden Position einzurechnen.

Verschmutzungen, die durch die Arbeiten am Gebäude, dem Fahr-/Gehweg oder anderswo entstehen, sind auf Kosten des AN unverzüglich zu beseitigen.

3.  Technische Vorschriften und Bautagebuch
Es gelten die zum Zeitpunkt der Abnahme dem Stand der Technik entsprechenden Normen, Normenentwürfe, Merkblätter und Richtlinien der einzelnen Gewerke und die Vorschriften der betreffenden Gemeinde.

Der AN hat die Ausführung der Instandsetzungsarbeiten nach den Vorschriften der DAfStb-Instandsetzungsrichtlinie  bzw. der DIBt- Technischen Regel Instandhaltung (Bautagebuch, Personen mit SIVV-Schein etc.) und entsprechend den herstellerspezifischen Richtlinien und den einschlägigen Normen, Richtlinien und Merkblättern auszuführen.

So hat der AN z.B. ein Bautagebuch zu führen, in welches täglich Angaben über die ausgeführten Arbeiten, die personelle Besetzung der Baustelle, Besucher, verwendete Materialien und barbeitete Bauteile mit Positionsnummer, die klimatischen Verhältnisse sowie besondere Vorkommnisse einzutragen sind. Dieses Bautagebuch ist auf Verlangen dem AG vorzulegen und als Durchschlag/ Kopie zur Dokumentation dem AG nach Abschluß der Arbeiten zu übergeben.

Zur Dokumentation ist ein Baustellenordner zu führen, in dem alle relevanten Unterlagen abgelegt werden wie z.B. Durchschlag der Lieferscheine, Berichte Fremdüberwachung und SiGeKo, Prüfzeugnisse und Merkblätter etc. Der Ordner ist auf Verlagen vorzuzeigen und nach Abschluß der Arbeiten ist der Ordner der Bauleitung bzw. dem AG zu überlassen.

4.  Fachbauleiter
Der AN übernimmt es, für seine Leistungen den verantwortlichen Fachbauleiter im Sinne der jeweiligen Landesbauordnung zu stellen und den zuständigen Stellen nach Erfordernis zu benennen. Der Fachbauleiter ist für alle die Leistungen betreffenden Abnahmen, Kontrollen und Pflichten, die sich aus der Landesbauordnung, den Vorschriften der Behörden, der Berufsgenossenschaften und der DIN ergeben, verantwortlich. Der Fachbauleiter muss während der HDWS-Arbeiten ständig auf der Baustelle anwesend sein. Er ist zu benennen und seine Qualifikation ist nachzuweisen. Der Fachbauleiter darf nur aus zwingendem Grund und mit Zustimmung des AG gewechselt werden.

5.  HDWS-Arbeiten (Höchstdruckwasserstrahlen)
HDWS-Arbeiten dürfen nie alleine ausgeführt werden. Die Geräte müssen den Sicherheitsstandards der Berufsgenossenschaften entsprechen. Der Fachbauleiter muss während der HDWS-Arbeiten ständig auf der Baustelle anwesend sein.

6.  Ausführungsunterlagen
Der AN hat die ihm ausgehändigten Ausführungsunterlagen in allen Punkten zu prüfen und auf ihre Übereinstimmung mit der Örtlichkeit zu vergleichen. Stellt der AN Unstimmigkeiten fest, so hat er die Obejktüberwachung unverzüglich darauf hinzuweisen. Der AN haftet für alle Schäden, die durch Nichtanzeige entstehen. Der AN erstellt alle für seine Leistungen erforderlichen Unterlagen und Ausführungspläne, soweit sie vom Auftraggeber nicht zur Verfügung gestellt werden. Vom AN aufgestellte Ausführungsunterlagen müssen vor Beginn der Bauarbeiten von dem Auftraggeber bzw. der örtlichen Bauüberwachung genehmigt werden.

7.  Bauablauf
Die im Leistungsverzeichnis beschriebenen Arbeitsvorgänge und deren Reihenfolge sind einzuhalten. Hält der AN eine andere Ausführung als die angegebene für zweckmäßig, so hat er dieses frühzeitig mit der Bauleitung abzusprechen.

8.  Bauprodukte und Material
Es dürfen nur vom AN im LV vorgegebene und vom AG genehmigte Materialien verwendet werden.

Der AN legt für die im LV angegebenen Bauprodukte die notwendigen Nachweise ihrer Eignung in der aktuellen Fassung vor der Ausführung der Leistungen dem AG vor (bauaufsichtliche Prüfzeugnisse oder Zulassungen, Verarbeitungsrichtlinien der Produkthersteller).

Der AN verwendet ausschließlich Erzeugnisse ohne Mängel und trägt Sorge dafür, dass diese in der erforderlichen bzw. spezifischen Menge zur Anwendung kommen. Verarbeitungsrichtlinien der Produkthersteller verstehen sich als Ergänzung der jeweils gültigen Werkvorschriften und Normen und sind daher vom AN zu beachten.

Bei den hydraulischen bzw. reaktionsharzgebundenen Mörteln sind die Wartezeiten vor der Grundierung entsprechend den Herstellerangaben zu beachten.

Entfernung und Ersatz von Bewehrungsstählen sind mit der Bauleitung abzustimmen.

Die Verwendung chemischer Reinigungsmittel bedarf der Rücksprache und ist vom AG zu genehmigen.

9.  Nachbehandlung und Ausbildung von Kanten
Alle Arbeiten sind mit den erforderlichen Nachbehandlungsmaßnahmen auszuführen. Sie sind rechtzeitig in die Wege zu leiten. Entsprechende Materialien (Folie o.ä.) sind in ausreichendem Maße auf der Baustelle vorzuhalten. Die Kosten für Nachbehandlungen, Entsorgungen (einschl. Kippgebühren) und Reinigungsarbeiten sind in die Einheitspreise einzurechnen.

10.  Überwachung
Der AN ist verpflichtet, gemäß DAfStb-Instandsetzungsrichtlinie über seine Arbeiten und die von ihm eingesetzten Produkte eine Überwachung durch das ausführende Unternehmen ("Eigenüberwachung") und eine Überwachung durch eine dafür anerkannte Überwachungsstelle ("Fremdüberwachung") durchführen zu lassen.

Die Überwachungsstellen sind zu benennen. Die Positionen der Eigen- und Fremdüberwachung werden gesondert vergütet. Die Berichte der Güteprüfungen im Rahmen der Überwachung sind dem Auftraggeber bzw. der örtlichen Bauüberwachung regelmäßig und unaufgefordert vorzulegen.

Die Kosten für die im Rahmen der Eigenüberwachung erforderlichen Güteprüfungen einschließlich Dokumentation sind Nebenleistungen und sind nach VOB in die entsprechenden Positionen mit einzurechnen.

11.  Muster
Muster und Musterflächen sind rechtzeitig vor der Ausführung anzufertigen bzw. zur Begutachtung und Entscheidung vorzulegen.

12.  Lärmschutz
Die Belästigung der Bewohner und Passanten ist so gering wie möglich zu halten. Die Arbeitszeiten sind mit dem Bauherrn abzusprechen.

## Zusätzlicher Text
1.  Zugänglichkeit der Baustelle
maximale Durchfahrtshöhe Parkgarage  1,80 m

2.  Lagerplätze, öffentliche Flächen, Fahrwege
Baustelleneinrichtungsflächen sind auf dem Parkplatz der HWK FFO vorhanden. Es ist jedoch zu beachten, dass zwischen der möglichen Baustelleneinrichtungsfläche auf dem Parkplatz und der Tiefgarageneinfahrt kein direkter Verbindungsweg besteht. Für den Weg zwischen BE-Fläche und Garageneinfahrt muss die Zuwegung über die Spiekerstrasse genutzt werden.
Die Einrichtung der Flächen hat in Abstimmung mit dem AG zu erfolgen. Die Nutzung von öffentlichem Straßenland als BE-Fläche ist nicht vorgesehen.

3.  Anschlüsse und Ver- und Entsorgungseinrichtung
Wasser- und Stromanschlüsse (Drehstromanschluss) sind in der Tiefgarage vorhanden. Der AN baut einen Zwischenzähler ein. Der Zählerstand ist zu Beginn und nach Abschluss der Maßnahme zusammen mit der Bauleitung abzulesen und schriftlich im Bautagebuch zu dokumentieren. Der AN hat sorgfältig mit dem Verbrauch umzugehen.

Wird für Baugeräte eine leistungsfähige Wasserzufuhr (z.B. für HDWS-Arbeiten) benötigt, so sind diese Anschlüsse vom AN in Absprache mit den zuständigen Behörden bzw. Versorgungsunternehmen herzustellen. Die Wasserentsorgung beim Höchstdruckwasserstrahlen und bei Reinigungsarbeiten ist gemäß den örtlichen Auflagen durchzuführen. Die Kosten hierfür sind in die entsprechenden Positionen mit einzurechnen.
Alle entstehenden Kosten sind in die Baustelleneirichtung einzukalkulieren.

4.  Behinderung
Es ist zu berücksichtigen, dass es durch die beengten Verhältnisse zu Behinderungen der Arbeiten kommen kann. Eventuell auftretende Erschwernisse hierdurch sind in die Einheitspreise einzurechnen.

5.  Bauzeit
Die verbindliche Festlegung der Ausführungsfristen, einschließlich Zwischentermine, erfolgt vor Auftragserteilung. Zur Einhaltung der vorgesehenen Bauzeit ist die Baustelle so einzurichten und zu betreiben, dass Ausfalltage infolge von Witterungseinflüssen nicht entstehen und somit nicht zur Verlängerung der Fristen führen. Die Kosten für Aufwendungen und Einrichtungen sind in die Preise der betreffenden Bauleistungen einzurechnen, soweit im LV keine gesonderten Positionen enthalten sind.

Der AN hat einen detaillierten Ablauf- und Terminplan, ein Personaleinsatz- und ein Geräteverzeichnis sowie einen Baustelleneinrichtungsplan, anhand deren die Möglichkeit der Einhaltung der Vertragsfristen nachgewiesen werden kann, unentgeltlich aufzustellen und rechtzeitig vor Ausführung der Leistungen vorzulegen. Die Aushärtezeiten der Materialien sind zu beachten und einzukalkulieren.

6.  Entsorgung
Das Abbruchmaterial und ggf. anfallendes Strahlwasser geht in den Besitz des AN über und ist fachgerecht zu entsorgen. Strahlwasser ist unverzüglich zu entfernen und fachgerecht zu reinigen und zu entsorgen. Diese Punkte sind bei der Kalkulation der EP jeweils einzurechnen und zu berücksichtigen. Eine zusätzliche Vergütung erfolgt nicht. Die Entsorgung von kontaminiertem Bauschutt ist gemäß den gesetzlichen Bestimmungen durchzuführen und dem Auftraggeber nachzuweisen. Der AN hat dazu die notwendigen Deklarationsanalysen zu veranlassen.
Kosten für die Beseitigung von Baustellenabfällen werden nicht extra vergütet und sind in die Einheitspreise mit einzurechnen.

Zu berücksichtigen, einzuhalten und zu erfüllen sind alle einschlägigen UV-Vorschriften und Richtlinien, diesbezügliche wie sonstige gesetzliche Bestimmungen und Verordnungen, jeweils neueste Fassung, insbesondere:

- Gesetz über die Vermeidung und Entsorgung von Abfällen (Kreislaufwirtschafts- Abfallgesetz - KrW/ AbfG, neueste Ausgabe) mit allen entsprechenden Durchführungsbestimmungen, Verwaltungsvorschriften, Verordnungen und Änderungsgesetzen,
- Anforderungen an die stoffliche Verwertung von mineralischen Reststoffen/Abfällen
  (Technische Regeln der Länderarbeitsgemeinschaft Abfall - LAGA in der zur Zeit gültigen Fassung -
 neueste Fassung),
- alle einschlägigen Abfallwirtschafts- und Altlastengesetze, einschl. Bestimmungen zur
  Entsorgung von Sonderabfällen, in ihrer neuesten Fassung,
- Technische Regeln für Gefahrstoffe /TRGS 519) (neueste Ausgabe)

7.  Aufmaß und Abrechnung, Ecken und Kanten
Das Aufmaß ist stets zusammen mit der Bauleitung durchzuführen.

Abgerechnet werden stets nur tatsächlich angefallene Mengen über die zugehörigen EP-Positionen und Preise.

Bei Abrechung von Flächen werden konstruktive Flächen wie Stützen etc. nicht übermessen. Für die Ermittlung von "lfm" Massen um Eck wird das mittlere Maß angesetzt.
Zur Berechung von Volumina werden stets mittlere Maße der Breiten, Tiefen und Höhen herangezogen. Die Rinnen dürfen volumenmäßig übermessen werden, werden aber bei der Ausbildung im Zuge der Reprofilierung nicht gesondert vergütet

Die Ausbildung von Ecken und Kanten u. ä. sind in die Einheitspreise einzurechnen und werden nicht gesondert vergütet.

8.  Lärmschutz
Da sich die Baustelle in unmittelbarer Umgebung von Wohnen befindet, ist bei den Abbrucharbeiten die Lärmbelästigung so gering wie möglich zu halten. So sind z. B. besonders gut schallgedämmte Kompressorwägen für die HDWS Arbeiten zu verwenden. Arbeitszeiten sind nach Vorschriften der Stadt und nach Vereinbarung mit dem Bauherrn zu wählen.
In Abstimmung mit dem Bauherren sind Arbeiten werktags im Zeitraum zwischen 07:00 Uhr bis 18:00 Uhr zulässig. Arbeiten an Sams- und Sonntagen sind nicht vorgesehen.

9. Rauchen
Rauchen ist in der Tiefgarage und auf dem gesamten Grundstück untersagt.

## HWK FFO1: Instandsetzung Parkgarage_Haupt-LV_260312
Datum: 12.03.2026

### Bereich 01 Technische Bearbeitung

#### Abschnitt 01.01 Technische Bearbeitung

**01.01.0010 Beweissicherung**
Beweissicherung vor Beginn sowie nach Abschluss der Arbeiten des jeweiligen Bauabschnittes BA1 bzw. BA2 in Anwesenheit des AG bzw. dessen Vertretern durchführen.
Alle Feststellungen sind nachvollziehbar mit Bildern inkl. Schadensbeschreibung, Lagebezeichnung und Datum zu dokumentieren. Beweissicherung im Bereich
- der Tiefgarage (rd. 1.900 m²),
- des Untergeschosses der drei Treppenhäuser und
- der Zuwegungen zur Tiefgarage auf dem Grundstück.

Die Unterlage ist dem Auftraggeber bis spätestens 2 Wochen nach Ausführungsbeginn vorzulegen.
Die Beweissicherung ist digital zu übergeben.
Menge: 1,000 psch

**01.01.0020 Bestandsmarkierungsplan**
Aufmaß der vorhandenen Fahrbahn- und Stellplatzmarkierungen auf den Fahrbahnflächen (rd. 1.900 m²) sowie Stellplatzmarkierungen auf den Wandflächen vor Beginn der Arbeiten durchführen. (Stellplatznummern sind derzeit nicht vorhanden und auch zukünftig nicht vorgesehen). Aufzunehmen sind die Abmessungen und die Abstände der Markierungen. Der Plan ist nachvollziehbar zu dokumentieren. Das Aufmaß bildet die Grundlage für die diesbezüglich aus- zuführenden Arbeiten nach den Instandsetzungsmaßnahmen.

Die Unterlage ist dem Auftraggeber bis spätestens 2 Wochen nach Ausführungsbeginn vorzulegen.
Der Bestandsmarkierungsplan ist digital zu übergeben.
Menge: 1,000 psch

**01.01.0030 Bauzeitenplan**
Vor Beginn der Bauausführung ist in Abstimmung mit dem Auftraggeber ein Bauzeitenplan zu erstellen.

Der Bauzeitenplan ist in die Bauabschnitte BA1 und BA2 zu unterteilen und beinhaltet alle vorbereitenden Leistungen sowie Nachbehandlungsdauern; darzustellen sind alle Leistungen jeden Tages während der Ausführung. Der kritische Weg bzw. die Abhängigkeiten der Arbeiten voneinander sind darzustellen.

Bei Änderungen ist der Bauzeitenplan zu aktualisieren. Die aktualisierten Fassungen sind dem Auftraggeber vorzulegen.

Die Unterlage ist dem Auftraggeber bis spätestens 2 Wochen vor Ausführungsbeginn vorzulegen.
Der Bauzeitenplan ist digital zu übergeben.
Menge: 1,000 psch

**01.01.0040 Konzept Wasserführung HDW-Arbeiten**
Der AN hat ein Konzept zur Wasserführung für die Höchstdruckwasserstrahlarbeiten (HDWS) für den 1. und 2. BA zu erstellen.

Die Unterlage ist dem Auftraggeber bis spätestens 2 Wochen vor Ausführungsbeginn vorzulegen.
Das Konzept ist digital zu übergeben.
Menge: 1,000 psch

**01.01.0050 Abschlussdokumentation**
Bauakten für sämtliche im Rahmen dieses LV erbrachten Ausführungen erstellen, und dem AG  übergeben.
Hierzu zählen
- Bautagesberichte,
- Bau- und Instandsetzungstagebuch,
- kontinuierliche Klimaaufzeichnung (Lufttemperatur,  Feuchte),
- Baustoffzulassungen,
- Unterlagen Eigenüberwachung und Eigenerklärungen,
- Fremdüberwachungsberichte,
- Kopie der Lieferscheine der eingesetzten Stoffe,
- Aufmaße,
- Rechnungsunterlagen mit Aufmaßen.

Die Abschlussdokumentation ist mit dem Einreichen der Schlussrechnung vorzulegen.
Die Abschlussdokumentation ist sortiert in Ordnern digital und in Papierform (1x) zu übergeben.
.
Menge: 1,000 psch

### Bereich 02 Baustelleneinrichtung

*Hinweis: Vorbemerkungen*
Baustelleneinrichtungsflächen sind auf dem Parkplatz der HWK FFO vorhanden. Es ist jedoch zu beachten, dass zwischen der möglichen Baustelleneinrichtungsfläche auf dem Parkplatz und der Tiefgarageneinfahrt kein direkter Verbindungsweg besteht. Für den Weg zwischen BE-Fläche und Garageneinfahrt muss die Zuwegung über die Spiekerstrasse genutzt werden.
Die Einrichtung der Flächen hat in Abstimmung mit dem AG zu erfolgen. Die Nutzung von öffentlichem Straßenland als BE-Fläche ist nicht vorgesehen.

Aufenthaltsmöglichkeiten (Pausen und Büroraum), Sanitäreinrichtungen und Lagerräume und  sind durch den AN zu stellen. Für die Baubesprechungen stellt der AG einen Raum im Bildungszentrum zur Verfügung.

Durchfahrtshöhe Parkgarage  1,80 m

Baustrom- und Bauwasseranschlüsse werden vom AG gestellt.
Baustromverteilerschränke, Unterverteiler, Steckdosen,  Anschluss- und Verbindungskabel für den Baustrom sind vom AN herzustellen und nach Beendigung der Instandsetzungsarbeiten wieder zu entfernen.
Die gesamte Anlage ist gemäß der einschlägigen VDE-Bestimmungen zu errichten und in den vorgeschriebenen Zeitabständen nach UVV "Elektrische Anlagen und
Betriebsmittel" zu überprüfen.
Die Entnahmegebühren trägt der AG.

Das Einrichten und Vorhalten der Verkehrsführung mit provisorischer Lichtsignalanlage während der Arbeiten im Rampenein- und ausfahrtsbereich wird in einem weiteren Los ausgeschrieben und gesondert vergeben.

#### Abschnitt 02.01 Baustelleneinrichtung

**02.01.0010 Baustelleneinrichtung**
Einrichten, Vorhalten und Unterhalten der Baustelle mit allen zur fachgerechten Ausführung der in diesem Leistungsverzeichnis beschriebenen Instandsetzungsarbeiten notwendigen Ausstattungen - soweit nicht gesondert als
Position erwähnt.

Im Preis enthalten sind:
- Herrichten der erforderlichen Zufahrtswege
- Herrichten der erforderlichen Lager- und Arbeitsplätze
mit allen erforderlichen Geräten, Werkzeugen, Maschinen und
Hilfsmitteln
- Herrichten Materialcontainer
- Herrichten Büro-/ Aufenthaltscontainer und Sanitärcontainer gemäß Arbeitsstättenverordnung und ASR A4.1, einschl. sämtlicher Ver- und Entsorgungsanschlüsse
- Wöchentliche Unterhalts- und Endreinigung in Büro-/ Aufenthalts -und Sanitärcontainern, arbeitstägliche Säuberung im Arbeitsbereich, auf den Transportwegen und auf dem Baustelleneinrichtungsplatz
- Toilettenpapier, Handtücher sowie Seife u.ä. sind stets in ausreichender Menge vorzuhalten.
- Sicherung der Baustelle und der Baustelleneinrichtung mittels abschließbarer Bauzäune, Höhe: mind. 1,80 m, einschl. notwendiger Türen und Tore
- Sicherung der Arbeitsstellen sowie des Fußgänger- und Fahrzeugverkehrs mit geeigneten Mitteln, wie Bauzäunen, Leitplanken, Warnleuchten, Gefahrenhinweisen und Schildern. Umbauen, umsetzen und ergänzen entsprechend dem Bauablauf.
- Installation, Demontage und Unterhaltung von Versorgungsanschlüssen für Bauwasser und Baustrom einschließlich Verbrauchszähler
- Beleuchtung
- alle Lohn- und sonstigen Personalkosten
- alle Vorhaltekosten für die Herstellung der BE, Transport, Be- und Entladekosten

Einschl. Umsetzen vom BA1 in den BA2.

Vollständiges Beräumen der Baustelle nach Beendigung der Arbeiten. Sämtliche Materialien, Geräte und Maschinen sind abzutransportieren

Grundvorhaltedauer: 48 Wochen (12 Monate)
BA1:  28 Wochen
BA 2:  20 Wochen
Menge: 1,000 psch

**02.01.0020 Baustelleneinrichtung - verlängerte Vorhaltung**
*** Bedarfsposition ohne GB
Zulage zur vorgenannten Hauptposition Baustelleneinrichtung für das verlängerte Vorhalten der Baustelleneinrichtung über den vertraglich vereinbarten Fertigstellungstermin hinweg.
Die verlängerte Vorhaltung wird nur dann wirksam, wenn die Gründe der Verlängerung gerechtfertigt, nachvollziehbar und lückenlos (z.B. Witterungsbedingte Ausfälle u. ä.) dokumentiert wurden.
Menge: 1,000 Wo

**02.01.0030 HDW-Baustelleneinrichtung - BA1**
Baustelleneinrichtung für Höchstdruckwasserstrahlen
BA1: Anfahrt und Aufbau sowie Betrieb, Vorhaltung und Wartung eines Höchstdruckwasserstrahlaggregats mit Handlanze oder Robotertechnik sowie weiterer erforderlicher Maschinen und Geräte zum Abtrag von Beton an Stahlbetonbauteilen, einschl. aller erforderlichen Leitungen, Schläuche, Pumpen und Filter und sonstigem Zubehör sowie Schutzmaßnahmen:

- HDWS Schmutzwasseraufnahme:
  Das bei den HDWS -Arbeiten anfallende, verschmutzte
  Brauchwasser durch mobile Vakuum- Pumpanlagen komplett
  aufnehmen und in Absetzbecken einleiten.

- HDWS - Filteranlage:
  Filteranlage während der gesamten HDWS- und Reinigungsarbeiten betreiben.
Anfallendes Wasser sammeln, abpumpen und filtern.
Absetzrückstände in bereitstehende Mulden schaffen. Die
Filteranlage wird in Form von Beruhigungs- und Absetzbecken
sowie Neutralisationsbecken betrieben. Nachfilterbecken mit
Kiesfüllung und Geotextil als Feinfilter ausstatten. Eine
regelmäßige Reinigung der Becken, die Wartung und
Entleerung der Absetzbecken vom anfallenden Schlamm sowie die Lieferung und Vorhaltung der dazu notwendigen Pumpen sind einzukalkulieren.

- HDWS - Wasseruntersuchungen:
Durchführung von Strahlwasseruntersuchungen. Die
Ergebnisse sind zu protokollieren und werden der Bauleitung
übergeben.

- HDWS - Wasser neutralisieren:
In Abhängigkeit des Ergebnisses der Strahlwasser -
untersuchungen das Wasser neutralisieren und in gefiltertem,
klaren Zustand ableiten. Die erforderlichen Rohrleitungen sowie die Lieferung und Vorhaltung der dazu notwendigen Pumpen sind einzukalkulieren.

- HDWS - Wasser entsorgen:
Wasser nach der Neutralisation in die des jeweiligen Abwassernetzbetreibers bzw. der Abwasserbeseitigungssatzungen der einzelnen Städte oder Gemeinden vorgesehenen Einleitpunkte ableiten. Hierfür ist auf die örtlichen Bestimmungen zu achten. Genehmigungen sind durch den AN einzuholen.

Es ist einzukalkulieren, dass
- im ersten Schritt die Stützen- und Wandsockel in zwei Pilgerschritten abzutragen und zu reprofilieren sind
- im zweiten Schritt erfolgt die Bearbeitung der Bodenplatte BA 1 in zwei Pilgerschritten erfolgt (Schachbrettmuster). Erst nach Reprofilierung des im 1. Pilgerschritt abgetragenen Materials kann der 2. Pilgerschritt erfolgen. Hier ist ggf. die zweimalige An- und Abfahrt einzukalkulieren.

Abbau und Abfahrt nach Beendingung der HDW - Arbeiten,
einschl. Abbau und Abtransport sämtlichem Zubehör .

Abtrag: rd. 75 m³ (Bodenplatte, Stützen- und Wandsockel)

Grundvorhaltedauer: insgesamt bis zu 12 Wochen
Menge: 1,000 psch

**02.01.0040 HDW-Baustelleneinrichtung - BA2**
Baustelleneinrichtung für Höchstdruckwasserstrahlen
BA2: Anfahrt und Aufbau sowie Betrieb, Vorhaltung und Wartung eines Höchstdruckwasserstrahlaggregats mit Handlanze oder Robotertechnik sowie weiterer erforderlicher Maschinen und Geräte zum Abtrag von Beton an Stahlbetonbauteilen, einschl. aller erforderlichen Leitungen, Schläuche, Pumpen und Filter und sonstigem Zubehör sowie Schutzmaßnahmen:

- HDWS Schmutzwasseraufnahme:
  Das bei den HDWS -Arbeiten anfallende, verschmutzte
  Brauchwasser durch mobile Vakuum- Pumpanlagen komplett
  aufnehmen und in Absetzbecken einleiten.

- HDWS - Filteranlage:
  Filteranlage während der gesamten HDWS- und Reinigungsarbeiten betreiben.
Anfallendes Wasser sammeln, abpumpen und filtern.
Absetzrückstände in bereitstehende Mulden schaffen. Die
Filteranlage wird in Form von Beruhigungs- und Absetzbecken
sowie Neutralisationsbecken betrieben. Nachfilterbecken mit
Kiesfüllung und Geotextil als Feinfilter ausstatten. Eine
regelmäßige Reinigung der Becken, die Wartung und
Entleerung der Absetzbecken vom anfallenden Schlamm sowie die Lieferung und Vorhaltung der dazu notwendigen Pumpen sind einzukalkulieren.

- HDWS - Wasseruntersuchungen:
Durchführung von Strahlwasseruntersuchungen. Die
Ergebnisse sind zu protokollieren und werden der Bauleitung
übergeben.

- HDWS - Wasser neutralisieren:
In Abhängigkeit des Ergebnisses der Strahlwasser -
untersuchungen das Wasser neutralisieren und in gefiltertem,
klaren Zustand ableiten. Die erforderlichen Rohrleitungen sowie die Lieferung und Vorhaltung der dazu notwendigen Pumpen sind einzukalkulieren.

- HDWS - Wasser entsorgen:
Wasser nach der Neutralisation in die des jeweiligen Abwassernetzbetreibers bzw. der Abwasserbeseitigungssatzungen der einzelnen Städte oder Gemeinden vorgesehenen Einleitpunkte ableiten. Hierfür ist auf die örtlichen Bestimmungen zu achten. Genehmigungen sind durch den AN einzuholen.

Abbau und Abfahrt nach Beendingung der HDW - Arbeiten,
einschl. Abbau und Abtransport sämtlichem Zubehör .

Abtrag rd. 15 m³ (Bodenplatte, Stützen- und Wandsockel)

Grundvorhaltedauer: bis zu 6 Wochen
Menge: 1,000 psch

**02.01.0050 HDW-Baustelleneinrichtung - verlängerte Vorhaltung**
*** Bedarfsposition ohne GB
Zulage zu vorgenannten Hauptpositionen HDW-Baustelleneinrichtung für das verlängerte Vorhalten der HDW-Baustelleneinrichtung über die Grundvorhaltedauer hinweg.
Die verlängerte Vorhaltung wird nur dann wirksam, wenn die Gründe der Verlängerung gerechtfertigt, nachvollziehbar und lückenlos (z.B. Mehrmengen, höhere Betondruckfestigkeit u. ä.) dokumentiert wurden.
Menge: 1,000 Wo

**02.01.0060 Endreinigung**
Endreinigung nach Fertigstellung des jeweiligen Bauabschnittes. Nach Beendigung aller Arbeiten und Entfernung der Schutzmaßnahmen des jeweiligen Bauabschnittes BA1 bzw. BA2 sind alle betroffenen Gebäude- und Anlagenteile (Wände, Decken, Böden, Türen, Rohrleitungen sowie angrenzende Bereiche) von Rückständen, Staub und Verschmutzungen durch die Bauarbeiten zu reinigen.
Auf den Bodenflächen ist eine Nassreinigung durchzuführen.

Grundfläche Tiefgarage gesamt ca. 1.900 m²
Menge: 1,000 psch

### Bereich 03 Schutzmaßnahmen/ Vorbereitende Arbeiten

*Hinweis: Vorbemerkungen*
Schutzmaßnahmen sind in Absprache mit dem Auftraggeber
bzw. dessen Vertreter vorzusehen.
Bewegliche Ausstattungsgegenstände werden bauherrenseits vor Baubeginn entfernt (Feuerlöscher, Beschilderungen etc.). Alle anderen festmontierten Installationen sind vom Auftrag-nehmer entsprechend zu schützen. Ausnahme: Die 4 Schutzbügel vor den Türen werden vom Hausmeister demontiert. Die Medienfreiheit wird von der HWK realisiert.
Demontagen von Elektroanlagen bzw. sonstigen Einbauten
dürfen nur nach vorheriger Absprache mit dem Auftraggeber
erfolgen.

Sicherheitstechnik wie Sprinkleranlage, Brandmeldeanlage und raumlufttechnische Anlagen sind im Objekt nicht vorhanden.

#### Abschnitt 03.01 Vorbereitende Arbeiten/ Schutzmaßnahmen

**03.01.0010 Schutzmaßnahmen für Abbruch- und Rückbauarbeiten - BA1 und 2**
Ausführen von geeigneten Schutzmaßnahmen (z.B. Hartfaserplatten, Bautenschutzfolien ab 0,2 mm) an Bauteilen, Einbauteilen, Technik und Zubehör vor Schmutz, Staubbelastung, Feuchtigkeit und Beschädigung.

Die Schutzmaßnahmen müssen  für Abbruch- und Rückbauarbeiten geeignet sein, die Umgebung und Bauteile,
Installationen und Einrichtungen vor mechanischer Beschädigung durch „Steinschlag“ (herumfliegender Betonabbruch) und ggf. den Hochdruckwasserstrahl sowie durch die Beanspruchung durch Strahlwasser und die sehr hohe Luftfeuchtigkeit zu schützen. Mobile Schutzeinhausungen (Strahlkabinen) sind mit einzukalkulieren.

exemplarische Übersicht der Bau- und Anlagenteile
- Deckenbekleidung aus Holzwolleleichtbauplatten (ca. 1.980 m²)
- Türen (6x),
- Tortechnik (1x; die Elektrotechnik ist staubdicht zu schützen),
- Bodenabläufe (6x)
- Wallboxen (2x)
- Beleuchtung,
- (Fluchtweg-)Piktogramme,
- Lichtschalter,
- Steckdosen,
- Elektroleitungen,
- Rohrleitungen,
- Kabelkanäle,
- Verteilerschränke, Verteilerdosen,
- Sicherungskästen,
- Löschkästen,
- Schilder, etc.

Die Schutzmaßnahmen sind hier für alle erforderlichen Arbeitsbereiche und Arbeiten einzukalkulieren.
Menge: 1,000 psch

**03.01.0020 De- und Remontage Zaunelemente - BA2**
Die Zaunelemente, Achse 6/ H-I und 5-6/ H, sind für die Instandsetzungarbeiten zu demontieren, zwischenzulagern und nach Beendigung der Maßnahmen zu remontieren. Für die Remontage sind neue Verbindungsmittel einzukalkulieren.
Remontage wie folgt entweder nach a) oder b):
a) Dübel vor Applikation der Beschichtung in Boden einbringen und durch Abkleben schützen.
b) Dübel nach Applikation der Beschichtung einbohren und Dübellöcher mit Klebemasse über Quetschwirkung durch Anziehen der Schrauben über Ankerplatte abdichten.
Menge: 1,000 psch

**03.01.0030 Staub- und Witterungsschutz**
Abdichtung aller Arbeitsbereiche (Tiefgarage) des jeweiligen Bauabschnittes BA1 bzw. BA2 mit entsprechenden Staubschutzmaßnahmen und mit Witterungsschutz zur Vermeidung von Verunreinigungen und Verschmutzungen und zum Schutz vor Kälte und Regen angrenzender Bauteile und Bereiche herstellen:

- Fensteröffnungen:
   - BA1: 13x, BRH 1,65 m, 2,40 m x 0,60 m
   - BA2: 15x, BRH 1,65 m, 2,40 m x 0,60 m
- Abgrenzung BA1-BA2: rd. 30 lfm
- Türen zu Treppenhäusern und Technikräumen, 6 Stück
- Tor: 6,90 m x 2,00 m

Die Einteilung bzw. die Größe weiterer Arbeitsbereiche innerhalb des jeweiligen Bauabschnittes obliegt dem AN.
Schutzwände bestehend aus Lattenrahmen mit 2-facher PE-Folie bespannt, Witterungsschutz  in Form von Folien, Dämmplatten o.ä. nach Wahl des AN, einschließlich mehrmaligem Umsetzen und eventuell auftretender Erschwernisse, z.B. an Rundungen.
Vorhaltung über die gesamte Bauzeit. Nach Beendigung der Instandsetzungsarbeiten wieder
entfernen.

Grundfläche Tiefgarage rd. 1.900 m²
Menge: 1,000 psch

**03.01.0040 Mobile Bauheizung - Strom**
Elektrolufterhitzer/ Warmluftheizung, ortsveränderlich,
bei Tagesmitteltemperaturen < 10 °C, Energie: elektrischer Strom, Gesamtheizleistung über 10 bis 30 kW, mit Versorgungsinstallation und Messeinrichtung, aufstellen, vorhalten, betreiben und räumen, einschl. Betriebsstoffe. Energieanschlüsse werden beigestellt.

Die Inbetriebnahme und voraussichtliche Nutzungsdauer der mobilen Bauheizung ist beim AG bzw. dessen Vertretern anzumelden.
Menge: 40,000 d

### Bereich 04 Baubegleitende Substanzuntersuchungen

*Hinweis: Vorbemerkungen*
Der Auftragnehmer ist verpflichtet, während der gesamten Dauer der Instandsetzungsarbeiten laufend Eigenüberwachungen durchzuführen. Dies bezieht sich auf die Kontrolle des Untergrundes, des einzusetzenden Materials und der Witterungs- und Bauteilbedingungen. Die Ergebnisse der Eigenüberwachungen sind in einem Bautagebuch festzuhalten, welches der Bauleitung wöchentlich vorzulegen ist (Einsichtnahme muss immer möglich sind, daher muss die Akte auf der Baustelle geführt und gelagert werden).

Die Durchführung der Prüfungen erfolgt durch ein fachkundiges Prüflabor (z.B. Akkreditierung) oder durch einen eingewiesenen Mitarbeiter des ANs. Die Prüfungen sind mit geeichten bzw. kalibrierten Prüfgeräten  (z.B. Haftzuggerät) durchzuführen. Die Nachweise dafür sind bei Prüfungsdurchführung zur Einsicht mitzubringen.
Referenzmethode für die Prüfung der Untergrundfeuchte ist das CM-Gerät. Andere Messverfahren für die Feuchteprüfung werden nicht anerkannt.

Die Luftfeuchtigkeit sowie die relative Luftfeuchte sind permanent mit einem Thermohygrographen auf der Baustelle zu messen. Den Standort des Gerätes legt die Bauleitung in Abstimmung mit dem AN fest.
Die Dokumentation Eigenüberwachung ist ständig, also täglich zu aktualisieren und auf der Baustelle vorzuhalten. Eine Einsichtnahme seitens des AG bzw. der Bauleitung muss jeder Zeit gegeben sein.

Über den Zeitpunkt der Prüfungen ist die Bauleitung mind. 48 Stunden vorher zu informieren, damit die Teilnahme seitens AG sichergestellt wird.

#### Abschnitt 04.01 Baubegleitende Substanzuntersuchungen/ Prüfungen

**04.01.0010 Eigenüberwachung**
Eigenüberwachung auf der Grundlage der RILI DafStb
2001. Bautagebuch mit allen geforderten Messungen und
Protokollierungen, d. h. einschl. aller zur Eigenüberwachung notwendigen Prüfungen wie Oberflächenzugfestigkeitsprüfungen; Haftzugprüfungen Beschichtungen, Bauteilfeuchtemessungen mit CM-Gerat; Lieferscheine, Technische Merkblätter, Rissprotokolle, Kennzeichnung der Baustelle.
Menge: 1,000 psch

**04.01.0020 Fremdüberwachung**
Die Fremdüberwachung ist durch eine anerkannte Überwachungsstelle oder auf Grundlage eines Überwachungsvertrages mit einer Prüfstelle durchzuführen.

Nachweis über Anmeldung ist vorzulegen.
Der positive Bescheid der Fremdüberwachung ist Voraussetzung für die Abnahme.
Menge: 1,000 psch

**04.01.0030 Kartierung Risse und Schadstellen Betonflächen**
Die vertikalen Flächen der aufgehenden Stahlbetonbauteile (Wände und Stützen) sowie die horizontalen Flächen der Stahlbetonbauteile (Bodenplatte) nach Augenschein und durch Abklopfen mit dem Hammer auf vorhandene oder in der Entstehung begriffene Schäden wie Hohlstellen, Risse in Länge und Rissstärke und Betonausbruchstellen untersuchen.

Alle instandsetzungsbedürftigen Teilflächen sind zu markieren, zu protokollieren und als Grundlage der Dokumentation und Abrechnung zu vermessen.

Kartierung aller Flächen nach Freilegung und Säuberung.
Zu erfassen sind sämtliche Flächen einschließlich der Darstellung der unterschiedlichen Abtragstiefen in jeder Teilfläche. Die Kartierung ist im Beisein der Objektüberwachung durchzuführen.

Es ist eine Dokumentation zu erstellen. Übergabe digital als pdf sowie 1-fach in Papier, weiterverwendbar als Mengenberechnung und Aufmaß.

Nötige Zugangstechnik ist einzurechnen.

Die Ausführung der Leistung ist dem AG rechtzeitig anzukündigen.

Grundfläche Tiefgarage rd. 1.900 m²
Menge: 1,000 psch

**04.01.0040 Ermittlung der Abreißfestigkeiten**
*** Bedarfsposition ohne GB
Ermittlung der Abreißfestigkeiten des vorbereiteten
Betongrundes mit einem transportablen Zugprüfgerät der
Klasse 3 nach DIN 51220. Ergebnisse sind zu erfassen
und zu protokollieren.

Ausführung dieser Position auf Anweisung des AG/OÜ. Diese Position ist nicht Bestandteil der Eigenüberwachung.
Menge: 6,000 St

**04.01.0050 Feuchtigkeit des Untergrundes**
*** Bedarfsposition ohne GB
Feuchtigkeit des Untergrundes gemäß DAfStb, Teil 3,
Abschnitt 3.2.2, Anhang F, im Beisein der Bauleitung
mit einem CM - Gerät überprüfen. Die Ergebnisse sind in
einem Protokoll festzuhalten und der Bauleitung zu
übergeben. Bei Feuchtigkeitswerten > 4 % sind mit der
Bauleitung weitere Maßnahmen abzusprechen.

Ausführung dieser Position auf Anweisung des AG/OÜ. Diese Position ist nicht Bestandteil der Eigenüberwachung.
Menge: 6,000 St

**04.01.0060 Ermittlung Karbonatisierungstiefe**
*** Bedarfsposition ohne GB
Karbonatisierungstiefe durch Ansprühen mit Phenolphtalein-Lösung nach Richtlinie des DAfStb, Teil 3, Abschnitt 3.1.1, Zeile 4 messen. Ergebnisse sind zu erfassen und zu protokollieren.

Ausführung dieser Position auf Anweisung des AG/OÜ. Diese Position ist nicht Bestandteil der Eigenüberwachung.
Menge: 10,000 Stck

**04.01.0070 Ermittlung Chloridgehalt/ Entnahme Bohrmehlproben**
*** Bedarfsposition ohne GB
Entnahme von Bohrmehlproben (mit Bohrmehlentnahmegerät, 2 Bohrlöchern je Prüfstelle bei Bohrlochdurchmesser von 20 mm nach Tabelle 2 gemäß DAfStb-Heft 401) zur Bestimmung der Chloridinduzierung des Betons.
Je Prüfstelle in 3 Tiefen (für 0-2 cm, 2-4 cm sowie 4-6 cm), Untersuchung der jeweiligen Baustoffprobe mittels Photometer mit RST-Technik auf Chloride, einschließlich Probenvorbereitung (Trocknen, Mahlen). Die Anzahl und
der Ort der Entnahmestellen wird durch den Auftraggeber
vorgegeben.

Ausführung dieser Position auf Anweisung des AG/OÜ. Diese Position ist nicht Bestandteil der Eigenüberwachung.
Menge: 6,000 St

**04.01.0080 Entnahme von Bohrkernen**
*** Bedarfsposition ohne GB
Entnahme von Bohrkernen bis Durchmesser d = 50 mm mit einem geeigneten Bohrgerät im Nassverfahren
Bauteil waagrecht und senkrecht
Entnahmestellen sind im Protokoll zu vermerken.

Ausführung dieser Position auf Anweisung des AG/OÜ. Diese Position ist nicht Bestandteil der Eigenüberwachung.
Menge: 3,000 St

### Bereich 05 Abbrucharbeiten

#### Abschnitt 05.01 Abstützmaßnahmen

**05.01.0010 Abstützmaßnahmen für Stütze Achse L/ 10 gemäß Statik**
Lieferung, Montage/ Verschraubung, Vorhalten (einschließlich der Aushärtung des Betonersatzsystems) und nach Beendigung der Maßnahme Abbau und Abtransport von bauzeitlichen Absteifungen zur Sicherung der Standsicherheit während Bearbeitung Stütze Achse L/ 10 mit gemäß Statische Berechnung zur bauzeitlichen Abstützung - Stütze L/ 10, Ingenieurbüro Iwanetz, 18.12.2025:
- zwei Stahlrahmen aus HE-B 240
- pro Rahmen zwei Stützen (ca. 2,10 m lang) und ein Riegel (ca. 1,55 m lang), also ca. 6,00 m HE-B pro Rahmen / ca. 12,00 m  Gesamtlänge
- Ausbildung von biegesteifen Ecken: die Rahmenecken werden geschraubt.
- Die Fußpunkte werden mit Fußplatten ausgeführt, je Fußpunkt 8 Klebeanker M16

Die Absteifungsstützen sind absolut kraftschlüssig unter Vorspannung einzubauen. Die Absteifungsstützen werden direkt auf dem vorhandenen Boden der Fahrbahnplatte aufgestellt. Die Lastverteilung erfolgt z.B. mittels kreuzweise angeordneten Kanthölzern. Hohlräume im Bereich der Aufstellungsflächen für die Deckenabstützungen sind auszuschließen. Das Entfernen der Absteifungen darf erst nach Erreichen der Mindestbetonfestigkeit des Betons erfolgen.

Vorhaltedauer: bis zu 6 Wochen
Menge: 1,000 psch

#### Abschnitt 05.02 Abbruch und Entsorgung

**05.02.0010 HDW- Strahlen Stützen- und Wandsockel, bis 3 cm/ bis zur Bügelbewehrung**
Abtrag des chloridbelasteten Betons des Stützen- und Wandsockels bis zur Bügelbewehrung bzw. bis 3 cm  durch Höchstdruckwasserstrahlen mit > 2 500 bar im Pilgerschrittverfahren gemäß Vorgabe Tragwerksplaner.
Die Stützen sind in zwei Pilgerschritten abzutragen:
- 1. Pilgerschritt: eine lange + eine kurze Seite
- 2. Pilgerschritt: eine lange + eine kurze Seite
Die Wände sind ebenfalls im Pilgerschrittverfahren abschnittsweise in ein-Meter-Streifen abzutragen.
Der Ixelbereich Bodenplatte - aufgehendes Bauteil ist in einem rund. 20 cm breiten und 5 cm tiefen Streifen entlang des aufgehenden Bauteils abzutragen. Die Reprofilierung des horizontalen Streifens im 1.BA erfolgt mit Betoneinbau Bodenplatte, im 2. BA mit Vergussbeton.
Siehe Pläne:
- P23-043_HWK FFO_02_BA1_Aufgehende Bauteile
- P23-043_HWK FFO_04_BA2_Aufgehende Bauteile.

Position einschl. folgender Leistungen:
- Grobreinigung der abgetragenen und umgebenden Flächen
Staub, Abbruchreste, Schlämmen und in Vertiefungen
anstehendes Wasser mittels Indutriestaubsaugern
gänzlich entfernen. Die gratige Oberfläche dabei von
allen losen Teilen und Verunreinigungen befreien.

Im Einheitspreis enthalten sind Erschwernisse bei der
Bearbeitung:
- durch Vorhandensein der Abstützungen
- durch jeweils nur abschnittsweise Bearbeitung
- durch eng stehende Bewehrung
- durch hohe Druckfestigkeit des vorhandenen Betons

Abtragstiefe:  bis 3 cm
Höhe Sockel  bis 50 cm über OK Fahrfläche
Abmessungen  30 x 60 cm
Betongüte:  C 35/ 45 - Altbetonklasse 4

Ort (Instandsetzung A):
BA1
- Stützen: 4 Stück, rd. 4 m²
   - I/ 10
   - I/ 11
   - J/ 10
   - L/ 10
- Wandsockel: rd. 30 lfm/ 15 m²

BA2
- Stützen: 4 Stück, rd. 4 m²
   - H/ 6
   - E/ 8
   - F/ 8
   - E/ 9
- Wandsockel: rd. 8 lfm/ 4 m²
Menge: 30,000 m²

**05.02.0020 HDW- Strahlen Stützensockel, bis 4 cm/ bis zur Tragbewehrung**
Abtrag des chloridbelasteten Betonsdes Stützensockels bis zur Tragbewehrung bzw. bis 4 cm durch Höchstdruckwasserstrahlen mit > 2 500 bar im Pilgerschrittverfahren gemäß Vorgabe Tragwerksplaner.
Die Stützen sind in zwei Pilgerschritten abzutragen:
- 1. Pilgerschritt: eine lange + eine kurze Seite
- 2. Pilgerschritt: eine lange + eine kurze Seite
Der Ixelbereich Bodenplatte - aufgehendes Bauteil ist in einem rund. 20 cm breiten und 5 cm tiefen Streifen entlang des aufgehenden Bauteils abzutragen. Die Reprofilierung des horizontalen Streifens im 1.BA erfolgt mit Betoneinbau Bodenplatte, im 2. BA mit Vergussbeton.
Siehe Pläne:
- P23-043_HWK FFO_02_BA1_Aufgehende Bauteile
- P23-043_HWK FFO_04_BA2_Aufgehende Bauteile.

Position einschl. folgender Leistungen:
- Grobreinigung der abgetragenen und umgebenden Flächen
Staub, Abbruchreste, Schlämmen und in Vertiefungen
anstehendes Wasser mittels Indutriestaubsaugern
gänzlich entfernen. Die gratige Oberfläche dabei von
allen losen Teilen und Verunreinigungen befreien.

Im Einheitspreis enthalten sind Erschwernisse bei der
Bearbeitung:
- durch Vorhandensein der Abstützungen
- durch jeweils nur abschnittsweise Bearbeitung
- durch eng stehende Bewehrung
- durch hohe Druckfestigkeit des vorhandenen Betons

Abtragstiefe:  bis 4 cm
Höhe Sockel  bis 50 cm über OK Fahrfläche
Betongüte:  C 35/ 45 - Altbetonklasse 4

Ort (Instandsetzung B):
BA1
- Stützen: 1 Stück, rd. 1 m²
   - F/ 11

BA2
- Stützen: 1 Stück, rd. 1m²
   -  E/ 10
Menge: 2,000 m²

**05.02.0030 HDW- Strahlen Stützensockel, bis 8 cm/ bis hinter Tragbewehrung**
Abtrag des chloridbelasteten Betons des Stützensockels bis hinter die Tragbewehrung bzw. bis 8 cm
durch Höchstdruckwasserstrahlen mit > 2 500 bar im Pilgerschrittverfahren gemäß Vorgabe Tragwerksplaner.
Die Stützen sind in zwei Pilgerschritten abzutragen:
- 1. Pilgerschritt: eine lange + eine kurze Seite
- 2. Pilgerschritt: eine lange + eine kurze Seite
Der Ixelbereich Bodenplatte - aufgehendes Bauteil ist in einem rund. 20 cm breiten und 5 cm tiefen Streifen entlang des aufgehenden Bauteils abzutragen. Die Reprofilierung des horizontalen Streifens im 1.BA erfolgt mit Betoneinbau Bodenplatte, im 2. BA mit Vergussbeton.
Siehe Pläne:
- P23-043_HWK FFO_02_BA1_Aufgehende Bauteile
- P23-043_HWK FFO_04_BA2_Aufgehende Bauteile.

Position einschl. folgender Leistungen:
- Grobreinigung der abgetragenen und umgebenden Flächen
Staub, Abbruchreste, Schlämmen und in Vertiefungen
anstehendes Wasser mittels Indutriestaubsaugern
gänzlich entfernen. Die gratige Oberfläche dabei von
allen losen Teilen und Verunreinigungen befreien.

Im Einheitspreis enthalten sind Erschwernisse bei der
Bearbeitung:
- durch Vorhandensein der Abstützungen
- durch jeweils nur abschnittsweise Bearbeitung
- durch eng stehende Bewehrung
- durch hohe Druckfestigkeit des vorhandenen Betons

Abtragstiefe:  bis 8 cm
Höhe Sockel  bis 50 cm über OK Fahrfläche
Betongüte:  C 35/ 45 - Altbetonklasse 4

Ort (Instandsetzung C):
BA1
- Stützen: 1 Stück, rd. 1 m²
   - K/ 10

BA2
- Stützen: 2 Stück, rd. 2m²
   - F/ 6
   - G/ 6
Menge: 3,000 m²

**05.02.0040 Untergrundvorbereitung durch HDW-Strahlen - Stütze Achse L/ 10**
Die Stütze Achse L/ 10 durch Höchstdruckwasserstrahlen flächig aufrauen als Untergrundvorbereitung für die Applikation eines Spritzbetons.

Im Einheitspreis enthalten sind Erschwernisse bei der
Bearbeitung:
- durch Vorhandensein der Abstützungen
- durch jeweils nur abschnittsweise Bearbeitung
- durch eng stehende Bewehrung
- durch hohe Druckfestigkeit des vorhandenen Betons

Abtragstiefe:  Aufrauen der Betonoberfläche
Rautiefe  RT1,5 (Rautiefe > 1,5 mm)
Höhe  bis 2,20 cm über OK Fahrfläche
Abmessungen  30 x 60 cm
Betongüte:  C 35/ 45 - Altbetonklasse 4

Ort:
BA1
- Stützen :L/ 10, rd. 4 m²
Menge: 4,000 m²

**05.02.0050 HDW- Strahlen Bodenfläche vollflächig, bis 8 cm - BA1**
Abtrag von chloridbelastetem Beton in den Fahr- und Parkflächen durch Höchstdruckwasserstrahlen mit > 2 500 bar:
- in hohllagigen Bereichen bis 3 cm hinter die obersten Bewehrungslagen im Pilgerschrittverfahren (Schachbrettmuster) gemäß Vorgabe Tragwerksplaner.
Vor Abtrag der Bodenplatte BA1 sind die Stützen- und Wandsockel Instand zu setzen.
Siehe Plan:
- P23-043_HWK FFO_03_BA1_Bodenplatte

Es ist eine  Rautiefe RT3,0 (Rautiefe > 3,0 mm) zu erzielen.

Position einschl. folgender Leistungen:
- Entfernen der Erhöhungen im Bereich des
Strahlschattens der Bewehrung .
- unmittelbare Grobreinigung der abgetragenen und umgebenden Flächen:
Staub, Abbruchreste, Schlämmen und in Vertiefungen
anstehendes Wasser mittels Indutriestaubsaugern
gänzlich entfernen. Die gratige Oberfläche dabei von
allen losen Teilen und Verunreinigungen befreien.

Im Einheitspreis enthalten sind Erschwernisse bei der
Bearbeitung:
- durch Vorhandensein der Abstützungen
- durch jeweils nur abschnittsweise Bearbeitung
- durch eng stehende Bewehrung
- durch hohe Druckfestigkeit des vorhandenen Betons

Abtragstiefe:  bis 8 cm
Betongüte:  C 35/ 45 - Altbetonklasse 4
Betondeckung:  5%-Quantil 16 mm

Technisch bedingte Mehrtiefen werden nicht vergütet.
Menge: 915,000 m²

**05.02.0060 Feinreinigung der Betonoberflächen - BA1**
Feinreinigung bzw. Nachwäsche durch Druckwasserstrahlen (1000 bar) mit Handlanze der abgebrochenen und vorbereiteten Bereiche (waagerechte Flächen). Leistung einschl. Absaugen und Entsorgung des verwendeten Wassers und der beim Säubern anfallenden Stoffe.
Menge: 915,000 m²

**05.02.0070 HDW- Strahlen Bodenfläche linienförmig und kleinflächig, bis 10 cm - BA2**
Abtrag von chloridbelastetem Beton in den Fahr- und Parkflächen durch Höchstdruckwasserstrahlen mit > 2 500 bar:
- in Rissbereichen bis 10 cm Tiefe, Breite von jeweils ca. 10 cm rechts und links vom Riss
- in hohllagigen Bereichen bis 3 cm hinter die obersten Bewehrungslagen
- im Bereich Rückbau Bodenablauf, Revisionsschachtabdeckung und Bodenablauf Fallrohre.
Siehe Plan:
- P23-043_HWK FFO_05_BA2_Bodenplatte

Position einschl. folgender Leistungen:
- Entfernen der Erhöhungen im Bereich des
Strahlschattens der Bewehrung .
- unmittelbare Grobreinigung der abgetragenen und umgebenden Flächen:
Staub, Abbruchreste, Schlämmen und in Vertiefungen
anstehendes Wasser mittels Indutriestaubsaugern
gänzlich entfernen. Die gratige Oberfläche dabei von
allen losen Teilen und Verunreinigungen befreien.

Im Einheitspreis enthalten sind Erschwernisse bei der
Bearbeitung:
- durch Vorhandensein der Abstützungen
- durch jeweils nur abschnittsweise Bearbeitung
- durch eng stehende Bewehrung
- durch hohe Druckfestigkeit des vorhandenen Betons

Abtragstiefe:  bis 10 cm
Betongüte:  C 35/ 45 - Altbetonklasse 4
Betondeckung:  5%-Quantil 38 mm

Technisch bedingte Mehrtiefen werden nicht vergütet. Abrechnungsgrundlage bildet der Mittelwert aus mehreren Tiefenmessungen je Riss.

Ort:
- Hohllagen: rd. 85 m²
- Risse: rd. 235 lfm
Menge: 150,000 m²

**05.02.0080 Feinreinigung der Betonoberflächen - BA2**
Feinreinigung bzw. Nachwäsche durch Druckwasserstrahlen (1000 bar) mit Handlanze der abgebrochenen und vorbereiteten Bereiche (waagerechte Flächen). Leistung einschl. Absaugen und Entsorgung des verwendeten Wassers und der beim Säubern anfallenden Stoffe.
Menge: 150,000 m²

**05.02.0090 Probenahme und Deklarationsanalytik**
Entnahme von Proben der mineralischen Abfälle in Anlehnung an LAGA Teil III, Durchführen einer Deklarationsanalytik gemäß LAGA Teil II und Teil III und Einstufung in Zuordnungswert.
Die Bereitstellung der Probenahmetechnik für eine repräsentative Beprobung und die persönliche Ausrüstung sind einzukalkulieren.
Zusammenstellung der Ergebnisse in einem Bericht.

Die Probenahme und Deklarationsanalytik der mineralischen Abfälle sind unmittelbar  durchzuführen, um den Bauablauf nicht zu stören.
Menge: 1,000 psch

**05.02.0100 Entsorgung mineralischer Bauschutt, unbelastet**
Das abgetragene mineralische Material (rd. 90 m³), unbelastet (Abfallschlüssel AVV 17 01 01/ 07), aufnehmen, transportieren und umweltgerecht nach den Bestimmungen des Gesetzgebers entsorgen. Entsorgungsnachweise sind dem AG zu übergeben.

Ort:
- HDW-Abtrag Bodenplatte BA1: rd. 74 m³
- HDW-Abtrag Bodenplatte BA2: rd. 15 m³
- HDW- Abtrag Stützen + Wandsockel A: rd. 1 m³
- HDW-Abtrag Stützen B: rd. 0,1 m³
- HDW-Abtrag Stützen C: 0,3 m³
Menge: 225,000 t

**05.02.0110 Ausbau und Entsorgung Dämmplatten Sockelbereich - EPS**
Ausbau Dämmplatten im Sockelbereich der aufgehenden Bauteile und fachgerechte  Entsorgung.
Verortung siehe Plan:
- P23-043_HWK FFO_06_BA1/2_Details und Zuordnungen

Material:  Polystyrol-Hartschaumdämmung
Dicke:  10 cm

Höhe bis ca. 70 cm über OK Bodenplatte

Ort:
- Treppenhaus 1: rd. 14 lfm
- Treppenhaus 2: rd. 18 lfm
- Treppenhaus 3: rd. 30 lfm
- Treppenhaus 4: rd. 12 lfm
Menge: 75,000 lfm

**05.02.0120 Rückbau Bodenablauf, Revisionsschachtabdeckung und Bodenablauf Fallrohre**
Abbruch und fachgerechte Entsorgung bestehender Bodenabläufe mit Rostaufsatz, Aufsatzgröße ca. 280 x 280 mm, einschl. sämtlicher Befestigungsmittel.
Rohre  ca. 10 cm unter OK Fahrfläche abtrennen, einschl. wasserdicht verschließen bspw. mit Blindstopfen, bis DN 200.
Menge: 22,000 Stck

### Bereich 06 Beton-Instandsetzungsarbeiten

#### Abschnitt 06.01 Beton-Instandsetzungsarbeiten

**06.01.0010 Injektion von Rissen und Hohlräumen - PUR (begrenzt dehnfähig)**
Instandsetzung von feuchteführenden Arbeitsfugen im Beton durch Injizieren mit einem niedrigviskosen Reaktionsharz auf Polyurethanbasis gemäß Kartierung durch den AN.

Die Instandsetzung erfolgt nach  Prinzip 1 "Schutz gegen das Eindringen von Stoffen" nach Verfahren 1.5a "Injektion von Rissen und Hohlräumen - D-I-(P)" (gemäß Technischer Regel Instandhaltung):
Schließen und Abdichten von Rissen und Hohlräumen durch Injizieren mit einem niedrigviskosen Reaktionsharz auf Polyurethanbasis. Der Rissfüllgrad muss mindestens 80% betragen. Instandsetzungsziel ist das Begrenzen der Rissbreite durch Füllen.

Materialanforderungen:
- Verfüllstoff: Polyurethanharz, U(D2) W(2) (1/2/3) (5/30)
- Es gelten folgende füllstoffspezifische Verwendungsbedingungen für den Rissfüllstoff:
XALL, XC1-4, XD1-3, XA1-3, XBW1/2, XCR DY/DP/WT
- Rissbreitenänderungen < 40 % Material im System geprüft.

Leistung einschl. folgender Arbeitsschritte:
- Markieren des Packerabstandes;
- Bohren der Injektionsbohrungen;
- Verdämmung des Rissbereiches;
- Injektion des Füllgutes über Injektionspacker
- Nachinjektion der Injektionspacker vor Ende der Verarbeitungszeit
- Füllgut aushärten lassen;
- Verdämmung und Injektionspacker entfernen
- kleinteilige Instandsetzung der Packerbohrungen
- Bauteiloberfläche beischleifen
- Die Injektionsarbeiten sind zu dokumentieren.

Materialverbrauch:  bis 1,0 kg/m

Ort:  - Arbeitsfuge Sohle-Wand
   - Arbeitsfuge Wand-Wand
   - Arbeitsfuge Wand-Decke/ Unterzug
Menge: 50,000 m

**06.01.0020 Mehrverbrauch - Injektionsmaterial PUR**
Mehrverbrauch von Injektionsmaterial der Vorposition.
Menge: 5,000 kg

**06.01.0030 Druckloses Füllen von Rissen und Hohlräumen - EP (kraftschlüssig)**
Instandsetzung von von Rissen mit Rissbreiten > 0,2 mm ohne chloridinduzierte Bewehrungskorrosion im Beton durch druckloses Füllen mit einem niedrigviskosen Reaktionsharz auf Epoxidharzbasis gemäß Kartierung durch den AN.

Die Instandsetzung erfolgt nach  Prinzip 1 "Schutz gegen das Eindringen von Stoffen" nach Verfahren 1.5b "Druckloses Füllen von Rissen und Hohlräumen mit Rissfüllstoffen, F-V-(P)" (gemäß Technischer Regel Instandhaltung):
Schließen und Abdichten von Rissen und Hohlräumen durch Das Füllen der Risse erfolgt mit einem niedrigviskosen Reaktionsharz auf Epoxidharzbasis, das für eine kraftschlüssige Verbindung geeignet ist.
Die Risse sind bis zu einer Rissbreiten von 0,1 mm in der Risswurzel vollständig zu verfüllen. Der Rissfüllgrad muss mindestens 80% betragen. Instandsetzungsziel ist der Schutz gegen das Eindringen von Stoffen und das Begrenzen der Rissbreiten.

Materialanforderungen:
- XALL, XCR DY, XF1-3

Leistung einschl. folgender Arbeitsschritte:
- bei einem Gefälle >2% in Rissrichtung abschnittsweise arbeiten
- Rissbereich vor dem Vergießen durch Einschneiden einer Nut aufweiten, Einschnittbreite: 0,8 mm, Einschnitttiefe 20 mm
- Nach dem Einschneiden ist der Riss gründlich durch ölfreie Druckluft bzw. durch Aussaugen mit einem leistungsstarken Industriestaubsauger zu reinigen.
- Füllen der vorbereiteten Risse durch Tränken bis zur vollständigen Sättigung der Risse.
- Wenn das Füllgut nicht mehr nachsackt ist die gefüllte Nut vor dem Aushärten des Epoxidharzes mit einem feuergetrockneten Quarzsand oberflächenbündig abzustreuen.
- Die Injektionsarbeiten sind zu dokumentieren.

Materialverbrauch:  bis 1,0 kg/m

Ort:  - Bodenplatte
Menge: 50,000 m

**06.01.0040 Mehrverbrauch - Injektionsmaterial EP**
Mehrverbrauch von Injektionsmaterial der Vorposition.
Menge: 5,000 kg

**06.01.0050 Betonersatz SRM, Schichtdicke 30 mm - Stützen- und Wandsockel**
Reprofilierung der abgetragenen Betonflächen der aufgehenden Bauteile nach Verfahren 3.3a „Sicherstellung des Verbundes ausschließlich über Adhäsion“ nach TR Instandhaltung von Betonbauwerken mit einem kunststoffmodifizierten Spritzmörtel SRM nach EN 1504-3 Klasse R4.
Siehe Pläne:
- P23-043_HWK FFO_02_BA1_Aufgehende Bauteile
- P23-043_HWK FFO_04_BA2_Aufgehende Bauteile.

Materialanforderungen:
Anforderung: SRM Klasse R4
Expositionsklasse: XALL, XSTAT, XDYN, XC3, XF-1, WA
Brandverhalten: A1
Maximale Schichtdicke: 60 mm

Leistung einschl.:
- Vorbereitung des korrodierten Bewehrungsstahl durch Strahlen mit festem Strahlgut (geforderter Normreinheitsgrad:
SA 2½ nach DIN EN ISO 12 944-4 ).
Entstauben durch Abblasen mit ölfreier
Druckluft und fachgerechter Entsorgung des anfallenden
Strahlgutes.Stabstahlduchmesser 8 - 25 mm.
- Schalung, Hilfsschalung, Kantenschalung und Einschalen
sowie das mehrmalige Umschalen. Die Kanten sind mit einer
Dreikantleiste zu brechen.
- Vornässen des Betonuntergrundes, mind. 24 Stunden vor
Spritzbeginn
zur Verbesserung des Adhäsionsverbundes
- Aufbringen Spritzmörtel in 2 Lagen, spritzrau abgezogen über
Lehren
- Aufnehmen und fachgerechtes Entsorgen des Rückprallgutes
- Nachbehandlung: Die Spritzmörteloberfläche ist vor schneller
Austrocknung zu schützen. Die Nachbehandlung erfolgt durch
Einhausen mit Folie und ggf. zusätzlich Nachbefeuchten der
Fläche. Sofern die Angaben zur Ausführung des
Produktherstellers keine abweichenden Anforderungen
enthalten ist die Mindestnachbehandlungsdauer gemäß DIN EN
1 4487-1 einzuhalten.
- Der 2. Pilgerschritt darf erst ausgeführt werden, wenn der applizierte Betonersatz eine Festigkeit von > 35 N/mm² erreicht hat.

Mindestbetondeckung der Bewehrung: mind. 20 mm

Schichtdicke:  bis 3 cm
Höhe Sockel  bis 50 cm über OK Fahrfläche
Abmessungen  30 x 60 cm

Ort (Instandsetzung A):
BA1
- Stützen: 4 Stück, rd. 4 m²
   - I/ 10
   - I/ 11
   - J/ 10
   - L/ 10
- Wandsockel: rd. 30 lfm/ 15 m²

BA2
- Stützen: 4 Stück, rd. 4 m²
   - H/ 6
   - E/ 8
   - F/ 8
   - E/ 9
- Wandsockel: rd. 8 lfm/ 4 m²
Menge: 30,000 m²

**06.01.0060 Betonersatz SRM, Schichtdicke 40 mm - Stützensockel**
Reprofilierung der abgetragenen Betonflächen der aufgehenden Bateile nach Verfahren 3.3a „Sicherstellung des Verbundes ausschließlich über Adhäsion“ nach TR Instandhaltung von Betonbauwerken mit einem kunststoffmodifizierten Spritzmörtel SRM nach EN 1504-3 Klasse R4.
Siehe Pläne:
- P23-043_HWK FFO_02_BA1_Aufgehende Bauteile
- P23-043_HWK FFO_04_BA2_Aufgehende Bauteile.

Materialanforderungen:
Anforderung: SRM Klasse R4
Expositionsklasse: XALL, XSTAT, XDYN, XC3, XF-1, WA
Brandverhalten: A1
Maximale Schichtdicke: 60 mm

Leistung einschl.:
- Vorbereitung des korrodierten Bewehrungsstahl durch Strahlen mit festem Strahlgut (geforderter Normreinheitsgrad:
SA 2½ nach DIN EN ISO 12 944-4 ).
Entstauben durch Abblasen mit ölfreier
Druckluft und fachgerechter Entsorgung des anfallenden
Strahlgutes.Stabstahlduchmesser 8 - 25 mm.
- Schalung, Hilfsschalung, Kantenschalung und Einschalen
sowie das mehrmalige Umschalen. Die Kanten sind mit einer
Dreikantleiste zu brechen.
- Vornässen des Betonuntergrundes, mind. 24 Stunden vor
Spritzbeginn
zur Verbesserung des Adhäsionsverbundes
- Aufbringen Spritzmörtel in 2 Lagen, spritzrau abgezogen über
Lehren
- Aufnehmen und fachgerechtes Entsorgen des Rückprallgutes
- Nachbehandlung: D ie Spritzmörteloberfläche ist vor schneller
Austrocknung zu schützen. Die Nachbehandlung erfolgt durch
Einhausen mit Folie und ggf. zusätzlich Nachbefeuchten der
Fläche. Sofern die Angaben zur Ausführung des
Produktherstellers keine abweichenden Anforderungen
enthalten ist die Mindestnachbehandlungsdauer gemäß DIN EN
1 4487-1 einzuhalten.
- Der 2. Pilgerschritt darf erst ausgeführt werden, wenn der applizierte Betonersatz eine Festigkeit von > 35 N/mm² erreicht hat.

Mindestbetondeckung der Bewehrung: mind. 20 mm

Schichtdicke:  bis 4 cm
Höhe Sockel  bis 50 cm über OK Fahrfläche

Ort (Instandsetzung B):
BA1
- Stützen: 1 Stück, rd. 1 m²
   - F/ 11

BA2
- Stützen: 1 Stück, rd. 1m²
   -  E/ 10
Menge: 2,000 m²

**06.01.0070 Bewehrungsergänzung Stützenverstärkung Achse L/ 10 gemäß Statik**
Bewehrungsergänzung für Stützenverstärkung der Stütze L/ 10 gemäß Statische Berechnung zur Ausführungsplanung vom 07.10.2025, Ingenieurbüro Iwanetz. Einschl. Einbohren und  Einklebender Bewehrung in Boden (bis zu 40 cm) und Decke/ Unterzug (bis zu 12 cm).
Durchmesser: 8 bis 16 mm
Gesamtmasse: rd. 166 kg
Menge: 1,000 psch

**06.01.0080 Betonersatz Spritzbeton C35/ 45, Schichtdicke 80 mm - Stützensockel + Stütze L/ 10**
Reprofilierung der abgetragenen Betonflächen der aufgehenden Bauteile sowie Verstärkung der Stütze L/ 10 nach Verfahren 3.3b nach TR Instandhaltung von Betonbauwerken mit einem Spritzbeton nach DIN EN 14487-1 in Verbindung mit DIN 18851 in 2 Lagen.
Siehe Pläne:
- P23-043_HWK FFO_02_BA1_Aufgehende Bauteile
- P23-043_HWK FFO_04_BA2_Aufgehende Bauteile.

Materialanforderungen:
Festigkeitsklasse: C35/45
Expositionsklasse: XC3, XF1, WA
Mindestschichtdicke: 60 mm

Leistung einschl.:
- Schalung, Hilfsschalung, Kantenschalung und Einschalen
sowie das mehrmalige Umschalen. Die Kanten sind mit einer
Dreikantleiste zu brechen.
- Vornässen des Betonuntergrundes, mind. 24 Stunden vor
Spritzbeginn
- Aufbringen eines Spritzbeton
- Oberfläche des Spritzbetons ist über Lehren abzuziehen
- Aufnehmen und fachgerechtes Entsorgen des Rückprallgutes
- Nachbehandlung: Die Spritzbetonoberfläche ist vor schneller
Austrocknung zu schützen. Die Nachbehandlung erfolgt durch
Einhausen mit Folie und ggf. zusätzlich Nachbefeuchten der
Fläche. Sofern die Angaben zur Ausführung des
Produktherstellers keine abweichenden Anforderungen
enthalten ist die Mindestnachbehandlungsdauer gemäß DIN EN
1 4487-1 einzuhalten.
- Die Druckfestigkeit des Spritzbetons ist gemäß DIN EN 14487 / DIN 18551 an gespritzten Prüfplatten nachzuweisen. Es sind dazu je Spritzbetonsorte eine Prüfplatte zu spritzen. Aus jeder Prüfplatte sind 3 Bohrkerne zu entnehmen und die Druckfestigkeit zu prüfen. Die Prüfergebnisse sind dem Auftraggeber zu übergeben. Die fertiggestellten Flächen sind nach ausreichender Erhärtungszeit im Beisein des Auftraggebers zur Feststellung von Hohlstellen durch Abklopfen zu überprüfen.
- Der 2. Pilgerschritt darf erst ausgeführt werden, wenn der applizierte Betonersatz eine Festigkeit von > 35 N/mm² erreicht hat.

Mindestbetondeckung der Bewehrung: mind. 20 mm

Schichtdicke:  bis 8 cm
Höhe Sockel  bis 50 cm über OK Fahrfläche bzw.  Stütze L/ 10 über gesamte Höhe

Ort (Instandsetzung C):
BA1
- Stützen: 2 Stück, rd. 1 m²
   - K/ 10 (nur Sockel)
   - L/ 10 (gesamte Höhe)

BA2
- Stützen: 2 Stück, rd. 2m²
   - F/ 6
   - G/ 6
Menge: 4,000 m²

**06.01.0090 Egalisierung Spritzmörteloberflächen RM, Schichtdicke bis 5 mm**
Egalisierung der vorbereiteten spritzrauen Spritzmörteloberflächen durch den Auftrag eines kunststoffmodifizierten Feinspachtels RM.
Schichtdicke gemäß den technischen Merkblättern des Her-stellers (2 - 5 mm). Die Nachbehandlung des Feinspachtels erfolgt durch Abdecken mit Folien oder Besprühen mit Wasser, Nachbehandlungsdauer 3 Tage.

Ort: Stütze L/ 10 ab 50 cm über OK FFB
Menge: 2,000 m²

**06.01.0100 Konstruktive Rückverankerung Bestand - Aufbeton**
Herstellen einer konstruktiven Beton-Beton-Verbundverbesserung durch Verankerung des Aufbetons in der Bodenplatte mittels L-Winkeln, Schenkellänge bis 150 mm, Durchmesser 8 mm, Verankerungstiefe bis 100 mm. Einschl. Einbohren und  Einkleben der Verankerung.

Anzahl: 4 St/ m²
Fläche rd. 900 m²
Menge: 3500,000 St

**06.01.0110 Bewehrungsergänzung Bodenplatte**
Begutachtung und Bewertung der eingebauten Flächenbewehrung durch Tragwerksplaner und Sachkundigen Planer. Bei starker Narbenbildung sind korrosionsgeschädigte Bewehrungsstähle gemäß Vorgabe TWP auszutauschen bzw. zu ergänzen. Durchmesser bis 25 mm.

Einbau konstruktiver Bewehrung über zurückgebauten Bodenabläufe (22 Stück). Bewehrung kreuzweise verlegen.
Menge: 200,000 kg

**06.01.0120 Betonersatz Beton C30/ 37, Schichtdicke 10 cm - Bodenplatte BA 1**
Reprofilierung der abgetragenen Betonflächen der Bodenplatte im Pilgerschrittverfahren (Schachbrettmuster) gemäß Vorgabe Tragwerksplaner.
Siehe Plan:
- P23-043_HWK FFO_03_BA1_Bodenplatte

Beton nach EN 206-1/ DIN 1045-2. Der Beton muss folgende Materialkennwerte erfüllen:
Betonfestigkeit:  C30/ 37
Größtkorn:  8 mm
Expositionsklassen:  XC-3, XF-1, XD-1, Fkl. WA
Brandverhalten:  A1

Ausführung einschl. folgender Leistungen:
- Vornässen des Betonuntergrundes, mind. 24 Stunden bis zur kapillaren Sättigung. Untergrund muss bei der Ausführung mattfeucht sein.
- Abstellen von Einbauteilen mit einer Mindestbreite von 10 mm
- ggf. bereichsweise  Abstellen der Betonierabschnitte bspw. mittels Streckmetall für raue Fuge in Randbereichen zum Herstellen von Übergreifungsstößen der Bewehrung bei stark geschädigten Bewehrungseisen.
- Die Bauwerksfugen sowie  vorhandene Fugen aus der Bodenplatte sind  zu übernehmen.
- ausreichende Verdichtung des Betons
-  insbesondere im Bereich der Arbeitsfugen/ Pilgerschritte ist besonders sorgfaltig zu betonieren, um eine oberflächenebene Bodenplatte auszuführen
- maschinelles Glätten der Oberfläche
- sorgfältige Nachbehandlung der Fläche durch Auflegen von Folien. Nachbehandlungsdauer gemäß DIN 1045-3, jedoch mindestens 3 Tage
- bei Transportbeton: einschl. Pumpe
- Der 2. Pilgerschritt darf erst ausgeführt werden, wenn der Beton eine Festigkeit von > 30 N/mm² erreicht hat.

Mindestbetondeckung der Bewehrung: mind. 40 mm

Einbauhöhe bis 10 cm in zwei Pilgerschritten

einschl. 8x Verschluss Bodenöffnungen Fallrohre
6x Verschluss Bodenabläufe
8x Verschluss Revisionsabdeckungen
Menge: 95,000 m³

**06.01.0130 Betonersatz Beton C30/ 37, Schichtdicke 10 cm - Bodenplatte BA2**
Reprofilierung der abgetragenen Betonflächen der Bodenplatte (Rissbereiche, Hohllagen).
Siehe Plan:
- P23-043_HWK FFO_05_BA2_Bodenplatte

Beton nach EN 206-1/ DIN 1045-2. Der Beton muss folgende Materialkennwerte erfüllen:
Betonfestigkeit:  C30/ 37
Größtkorn:  8 mm
Expositionsklassen:  XC-3, XF-1, XD-1, Fkl. WA
Brandverhalten:  A1

Ausführung einschl. folgender Leistungen:
- Applikation Korrosionsschutz in mehreren Lagen auf Bewehrung, wenn Mindestbetondeckung der Bewehrung von 40 mm nicht eingehalten werden kann
- Vornässen des Betonuntergrundes, mind. 24 Stunden bis zur kapillaren Sättigung. Untergrund muss bei der Ausführung mattfeucht sein.
- Abstellen von Einbauteilen mit einer Mindestbreite von 10 mm
- Die Bauwerksfugen sowie  vorhandene Fugen aus der Bodenplatte sind  zu übernehmen.
- Applikation Haftbrücke: die Haftbrücke ist in den Untergrund einzubürsten, dabei darf nur so weit vorgearbeitet werden, wie mit dem Beton frisch in frisch überarbeitet werden kann.
- ausreichende Verdichtung des Betons
- sorgfältige Nachbehandlung der Fläche durch Auflegen von Folien. Nachbehandlungsdauer gemäß DIN 1045-3, jedoch mindestens 3 Tage
- maschinelles Glätten der Oberfläche
- bei Transportbeton: einschl. Pumpe

- Risse
- kleinteilige Flächen Hohllagen
- kleinteilige Flächen Bodenabläufe etc.
Menge: 15,000 m³

**06.01.0140 Betonersatz Vergussbeton, Schichtdicke 5 cm, Bodenplatte**
Reprofilierung der abgetragenen Betonflächen im Bereich des 20 cm breiten Streifens entlang der aufgehenden Bauteile, die nach Instandsetzung A, B und C zu bearbeiten sind (siehe Pläne P23-043_HWK FFO_02_BA1_Aufgehende Bauteile
und P23-043_HWK FFO_04_BA2_Aufgehende Bauteile), nach Verfahren 3.2 „Betonieren oder Vergießen zur Reprofilierung oder Querschnittsergänzung“ nach TR Instandhaltung von Betonbauwerken mit einem Betonersatz aus Vergussbeton gemäß DAfStb-Richtlinie „Herstellung und Verwendung von zementgebundenem Vergussbeton und Vergussmörtel“.

Materialanforderungen
Betonfestigkeit: C30/37
Schwindklasse: SKVB 0
Frühfestigkeitsklasse: C
Größtkorn: 8 mm
Expositionsklassen: XC-3, XD-1; XF-1, WA
Brandverhalten: A1

Leistung einschl.:
- Vorbereitung des korrodierten Bewehrungsstahl durch Strahlen mit festem Strahlgut (geforderter Normreinheitsgrad:
SA 2½ nach DIN EN ISO 12 944-4 ).
Entstauben durch Abblasen mit ölfreier
Druckluft und fachgerechter Entsorgung des anfallenden
Strahlgutes.Stabstahlduchmesser 8 - 25 mm.
- Applikation Korrosionsschutz in mehreren Lagen auf Bewehrung, wenn Mindestbetondeckung der Bewehrung von 40 mm nicht eingehalten werden kann
- Schalung, Hilfsschalung, Kantenschalung und Einschalen
sowie das mehrmalige Umschalen.
- Vornässen des Betonuntergrundes, mind. 24 Stunden bis zur kapillaren Sättigung. Untergrund muss bei der Ausführung mattfeucht sein.
- Anmischen und Einfüllen des Vergussbetons. Das Anmischen muss unter Berücksichtigung der technischen Merkblatter des Herstellers vor Ort durch die Baufirma erfolgen. Hier ist auf ein kontinuierliches Anmischen des Betons zu achten, um Schüttlagen bzw. Kaltfugen zu vermeiden.
- Nachbehandlung: Die freiliegenden Flächen sind vor schneller Austrocknung zu schützen. Sofern die Angaben zur Ausführung des Produktherstellers keine abweichenden Anforderungen enthalten, beträgt die Mindestnachbehandlungsdauer 3 Tage.

Ort:  Bodenplatte
Vergusshöhe:  bis 5 cm

Die Reprofilierung verfahrensbedingtre Abtragsmehrtiefen muss mit der Position abgegolten sein. Mehrmengen dürfen erst in Ansatz gebracht werden, wenn auch Mehrtiefen im Betonabtrag bestätigt wurden.
Menge: 0,500 m³

**06.01.0150 Füllbeton C25/ 30 - Sockel um Durchdringungen**
Herstellen von Beton-Sockeln um Rohrdurchdringungen bis mind. 50 cm über OK FFB ohne statische Anforderungen.
Siehe Plan:
- P23-043_HWK FFO_06_BA1/2_Details und Zuordnungen

Leistung einschl.
- Ein- und Ausschalen
- Abstellen der Rohrdurchdringungen, so dass mind. 1 cm Hohlraum zwischen Rohr und Betonsockel verbleibt
- Schalung, Hilfsschalung, Kantenschalung
Die Schalung muss an allen Stoßkanten z.B. mit Silikon oder Moosgummistreifen abgedichtet werden, damit der Zementleim nicht aus der Schalung läuft. Ecken und Kanten sind gefast herzustellen.
- Vornässen des Betonuntergrundes, mind. 24 Stunden bis zur kapillaren Sättigung. Untergrund muss bei der Ausführung mattfeucht sein.
- Nachbehandlung: Die freiliegenden Flächen sind vor schneller Austrocknung zu schützen.

Materialanforderungen Beton:
Festigkeitsklasse:  C25/ 30
Expositionsklassen:  X-0

Höhe:  bis mind. 50 cm über OK Fahrfläche
Ort:  an 5 Stützen
Abmessungen Sockel: B x L x H = 0,3 m x 0,5 m x 0,5 m
Menge: 0,500 m³

**06.01.0160 Instandsetzung von Schadstellen im Beton > 0,01 bis 0,025 m²**
Instandsetzung lokaler, kleinteiliger Schadstellen im Beton der aufgehenden Bauteile gemäß Kartierung durch den AN.

Ausführung einschl. folgender Leistungen:

- Im Bereich von korrodierten Bewehrungseisen, Hohlstellen, Betonausbruchstellen ist der Beton durch Stemmen mit leichtem Gerät (manuell geführten Elektrohämmern) im Winkel von 45° zur Oberfläche bis in den tragfähigen Bereich abzutragen. Freigelegte bzw. freiliegende Bewehrungsstäbe sind dabei in Stabrichtung bis mindestens 2 cm in den nicht korrodierten Bereich freizulegen. Ist mehr als die Hälfte des Bewehrungsumfangs korrodiert, ist der Beton bis in eine Tiefe von 2 cm hinter dem Bewehrungsstab abzutragen.

- Untergrundvorbereitung mit geeigneten Verfahren (Strahlen mit festen Strahlmitteln o.ä.)

- Vorbereitung des korrodierten  Bewehrungsstahl durch
Strahlen mit festem Strahlgut (geforderter
Normreinheitsgrad: SA 2½ nach DIN EN  ISO 12 944-4).
Leistung einschließlich Entstauben durch Abblasen mit
ölfreier Druckluft und fachgerechter Entsorgung des anfallenden
Strahlgutes. Entsorgungsnachweise sind dem AG vorzulegen. Stabstahldurchmesser 8 - 18 mm.

- Die entrosteten Bewehrungsstähle mit einem
einkomponentigen, mineralischen Korrosionschutzanstrich
in mehren Arbeitsgängen gemäß Herstellerangaben
versehen.

- Die Instandsetzung erfolgt nach
Prinzip 3 „Betonersatz“, Verfahren 3.1 „Kleinflächiger Handauftrag“ (gemäß Technischer Regel Instandhaltung):
Reprofilierung von Schadstellen und Ausbrüchen mit einem 1-Komponenten RM-Mörtel aus fertig konfektionierten Werkstrockenmörteln einbauen, einschließlich erforderlicher Haftbrücke.
Arbeitsgänge:  1

Materialanforderungen:
Kunststoffmodifizierter Instandsetzungsmörtel (RM nach EN 1504-3 Klasse R4) mit systemkonformen, mineralischen Korrosionsschutz / Haftbrücke gemäß technischem Merkblatt des Herstellers.

- Die zu bearbeitende Fläche ist sorgfältig vorzunässen. Vor Auftrag der Haftbrücke muss der Untergrund mattfeucht sein.

- Die Haftbrücke ist in den Untergrund einzubürsten, dabei darf nur so weit vorgearbeitet werden, wie mit dem Instand-setzungsmörtel frisch in frisch überarbeitet werden kann.

- Auftrag des Instandsetzungsmörtels frisch in frisch;

- Nachbehandlung der Fläche durch Abhängen mit Folien.
Sofern die Angaben zur Ausführung des Produktherstellers keine abweichenden Anforderungen enthalten beträgt die Mindestnachbehandlungsdauer 5 Tage. Die technischen Merkblätter des Herstellers sind zu beachten.

Betongüte Abbruch bis 60 N/mm²
Stemmtiefe und Schichtdicke bis 5 cm
Menge: 15,000 St

**06.01.0170 Instandsetzung von Schadstellen im Beton > 0,025 bis 0,10 m²**
wie Vorposition, jedoch Schadstellengröße > 0,025 bis 0,10 m²
Menge: 5,000 St

**06.01.0180 Instandsetzung von Schadstellen im Beton > 0,10 bis 0,50 m²**
wie Vorposition, jedoch Schadstellengröße > 0,10 bis 0,50 m²
Menge: 2,000 St

**06.01.0190 Instandsetzung von Schadstellen im Beton > 0,50 bis 1,00 m²**
wie Vorposition, jedoch Schadstellengröße > 0,50 bis 1,00 m²
Menge: 2,000 St

### Bereich 07 Untergrundvorbereitung

*Hinweis: Vorbemerkungen*
Durch die Untergrundvorbereitung sind nachfolgende Anforderungen zu erreichen:

Rautiefenklasse für den Adhasionsverbund :
- Betoninstandsetzung mit Beton/Trockenbeton mit Haftbrücke, Vergussbeton und Spritzbeton:  Rautiefenklasse RT1,5
- RM, SRM und Vergussmortel:  Rautiefenklasse RT1,0
- OS4, OS5, OS11, OS14, OS10  Rautiefenklasse RT0,3

Erforderliche Abreißfestigkeiten:
o OS-5b  M.  1,0 N/mm², KEW  0,6 N/mm²
o OS-4  M.  1,3 N/mm², KEW  0,8 N/mm²
o OS8, OS 10, OS11, Spritzbeton, RM, SRM
  M.  1,5 N/mm², KEW  1,0 N/mm²
o OS8 gemäß techn. Merkblatt Hersteller
  M.  2,0 N/mm², KEW  1,5 N/mm²

#### Abschnitt 07.01 Untergrundvorbereitung

**07.01.0010 Schleifen - linear, Bodenflächen BA1**
Oberfläche der Arbeitsfugen bzw. zwischen den Pilgerschritten (Schachbrettmuster)mittels geeigneter Schleifmaschinen (Diamantscheiben) mit integrierter Staubabsaugung planschleifen, inkl. Untergrundreinigung (Staubsaugen) und fachgerechter Entsorgung des Schleifstaubs und Materials.

Annahme bei sorgfältiger Betonage:
- maximaler Höhenversatz von 1 cm
- Breite ca.0,6 m rechts und links von der Arbeitsfuge

Der Erfolg der Maßnahme ist nach dem Abtrag durch einen sachkundigen Planer Betoninstandsetzung zu beurteilen.
Menge: 225,000 lfm

**07.01.0020 Schleifen - vollflächig, Bodenflächen BA2**
Abtrag der Bestandsbeschichtung auf EP-Basis mit einer Schichtdicke < 0,5 mm mittels geeigneter Schleifmaschinen mit integrierter Staubabsaugung, inkl. Untergrundreinigung (Staubsaugen) und fachgerechter Entsorgung des Schleifstaubs und Materials.

Der Erfolg der Maßnahme ist nach dem Abtrag durch einen sachkundigen Planer Betoninstandsetzung zu beurteilen.
Menge: 1000,000 m²

**07.01.0030 Kugelstrahlen, Bodenflächen BA1 und 2**
Fahr- und Parkflächen nach Reprofilierung für Applikation der OS-8 durch Kugelstrahlen intensiv behandeln, so dass labile und haftmindernde Bestandteile sowie Verschmutzungen restlos entfernt werden.
Randbereiche sind maschinell von Hand nachzuarbeiten.
Anschließend gründlich mit dem Industriestaubsauger
reinigen.

BA1: rd. 915 m²
BA2: rd. 1070 m²
Menge: 1950,000 m²

**07.01.0040 Strahlen mit festem Strahlmittel, Sockelflächen bis 50 cm über OK FFB**
Die Sockelflächen der aufgehenden Stahlbeton-Bauteile durch Strahlen mit festem Strahlgut für die Applikation der OS-8 bzw. OS5b so behandeln, dass vorhandene Zementschlämme, lose Teile, Altanstriche und sonstige trennend wirkende Stoffe etc. entfernt werden und eine saubere, ausreichende raue und tragfähige Betonoberfläche verbleibt.

Randbereiche müssen ggf. maschinell von Hand nachgearbeitet werden. Die Flächen sind anschließend mit ölfreier Druckluft zu entstauben.

Im Preis enthalten sind alle hierfür erforderlichen
Nebenleistungen sowie die fachgerechte Entsorgung des
Strahlguts.

Höhe: bis 50 cm über OK FFB

Verortung:
Außenwände:  rd. 225 lfm
Wände TPHs:  rd. 75  lfm
Stützen  rd. 45 lfm
Menge: 175,000 m²

**07.01.0050 Hochdruckwasserstrahlen, Wand- und Stützenflächen ab 50 cm OK FFB**
Die Wand- und Stützenflächen durch Hochdruckwasserstrahlen mit einem Wasserdruck von 300 bis 500 bar zur Applikation des OS-2 reinigen.

Im Preis enthalten sind alle hierfür erforderlichen
Nebenleistungen sowie die fachgerechte Entsorgung des
Strahlguts.

Höhe: ab 50 cm über OK FFB bis 2,20 m
Menge: 500,000 m²

### Bereich 08 Beschichtungsarbeiten

#### Abschnitt 08.01 Park- und Fahrflächen bis 50 cm über OK Fahrbahn - Tiefgarage

**08.01.0010 Flächenbündige Rissbandage über Arbeitsfuge**
Applikation einer Dichtungsschicht auf EP-Basis mit einer erhöhten dynamischen Rissüberbrückung der Klasse B 4.2  für befahrbare, mechanisch stark beanspruchte Flächen als Rissbandage.
Siehe Plan:
- P23-043_HWK FFO_06_BA1/2_Details und Zuordnungen

Leistung einschl.:
- Herstellen von Absperrschnitten beidseitig der Fuge, Tiefe ca. 15 mm
- Fläche für die Bandage mittig über der Arbeitsfuge anzeichnen, Breite ca. 25 cm
- Fläche ausfräsen und schleifen
- Grundierung
- Kratzspachtel
- 1. Abdichtungsschicht
- Gewebe-/ Vlieseinlage
- 2. Abdichtungsschicht

Für eine einheitliche Optik sind die Bandage und das Oberflächenschutzsystem OS8 herstellergebunden mit der gleichen Deckversiegelung auszuführen.

Grundierung
Menge: 32,500 lfm

**08.01.0020 Herstellen PRM- Hohlkehle, umlaufend**
Herstellen einer Hohlkehle umlaufend an allen aufgehenden Bauteilen aus einem PRM/ PC- Mörtel bestehend aus einem lösemittelfreien, nicht pigmentierten, 2K-Epoxidharz und Quarzsand gemäß Herstellervorschrift.
Zahl der Arbeitsgänge: 2 (Grundierung+ Mörteleinbau).
Der Mörtel wird mit der Grundierung frisch in frisch
eingebracht. Materialverbrauch - Mörtel: ca. 2 kg/m.

Im Bereich des WDVS ist die Hohlkehle gegen die aufgehende Wand abzustellen, einschl. Gewebeklebeband und Schaumband und Versiegelung durch chloridbeständige elastische Verfüllung.
Schenkellängen: 3/ 3/ 4 cm

Verortung:
Außenwände:  rd. 225 lfm
Wände TPHs (2x):  rd. 75  lfm x2 = 150 lfm
Stützen  rd. 45 lfm
Menge: 425,000 lfm

**08.01.0030 Kratzspachtelung für OS-8 bis 1,5 mm - Bodenflächen**
Kratzspachtelung auf Bodenflächen mit einem 2-komp. Epoxidharz- Bindemittel und Quarzsandzugabe gem. Herstellerangaben.
Rautiefenbestimmung nach der Oberflächenvorbereitung
Epoxidharz-Bindemittel entspr. der Grundierposition + Quarzsandzugabe
Zahl der Arbeitsgänge: 1
Materialverbrauch gemäß Herstellerangabe.
Die noch frische Egalisierung lose mit Quarzsand gemäß Herstellerangaben abstreuen.

Rautiefe: bis 1,5 mm
Menge: 1980,000 m²

**08.01.0040 Zulage zur Vorposition, > 1,5 mm Rautiefe je mm Rautiefe**
wie Vorposition, jedoch für Rautiefen über 1,5 mm je mm Rautiefe zur Egalisierung der Oberfläche.

Vor Ausführung sind die Flächen mit dem AG/ OÜ aufzumessen.
Menge: 1980,000 m²

**08.01.0050 OS-8 - Park- und Fahrlflächen**
Applikation eines Oberflächenschutzsystems OS 8  für befahrbare, mechanisch stark beanspruchte Flächen als begrenzt rissüberbrückendes Oberflächenschutzsystem.

Mindestanforderungen an die Rissüberbrückungsfähigkeit:
- statisch: Klasse A3
- dynamisch: Klasse B3.1

Ausführung:
- Applikation Grundierung: Grundierung der Bodenflächen mit einem lösemittelfreien, niedrigviskosen, farblosen
2-komponentigem Epoxidharz-Bindemittel
und Abstreuung (lose) der frischen Grundierung mit Quarzsand.
Materialverbräuche und Quarzsandzugabe gemäß Herstellerangabe.

- ggf. systemabhängige Applikation einer Zwischenschicht, Materialverbrauch gemäß Herstellerangabe.

- Applikation Verschleißschicht: Beschichten mit einem 2K-Reaktionsharz auf Epoxidharz-Basis (EP),
und Abstreuung mit feuergetrocknetem Quarzsand (im Überschuss),
Materialverbräuche und Quarzsandzugabe gemäß Herstellerangabe.

- Applikation einer Deckversiegelung: Deckversiegelung aus einem lösemittelfreien, pigmentierten, zweikomponentigen
Epoxidharz,
Materialverbrauch gemäß Herstellerangabe.

- Ausführung, Anforderungen an die Untergrundfeuchte und die Bauteiltemperaturen nach den technischen Merkblattern des Produktherstellers
- Trockenschichtdicke (inkl. Grundierung und Deckschicht) für starre Systeme mind. 2500 µm; rissüberbrückende Systeme erfordern entsprechend höhere Mindestschichtdicken; es sind die produktspezifischen Mindesttrockenschichtdicken einzuhalten. Die Mindestschichtdicken sind über die Verbrauchsmengen nachzuweisen.
-Rutschhemmungsklasse R11 V4

Farbton nach Wahl des AG
Menge: 1980,000 m²

**08.01.0060 Egalisierung Mauerwerk Einfahrt**
Egalisierung des Mauerwerk-Sockels durch den Auftrag eines kunststoffmodifizierten Feinspachtels RM.
Schichtdicke gemäß den technischen Merkblättern des Her-stellers (2 - 5 mm). Die Nachbehandlung des Feinspachtels erfolgt durch Abdecken mit Folien oder Besprühen mit Wasser, Nachbehandlungsdauer 3 Tage.

Ort: Mauerwerks-Sockel Einfahrtsbereich bis 50 cm über OK FFB (rd. 2 m²)
Menge: 4,000 lfm

**08.01.0070 Kratz- und Lunkerspachtelung für OS-8 - Sockelflächen**
Kratz- und Lunkerspachtelung auf Sockelflächen zum Schliessen von Lunkern und Poren mit einem 2-komp. Epoxidharz- Bindemittel und Quarzsandzugabe. Die noch frische Spachtelung lose mit Quarzsand gemäß Herstellerangaben abstreuen.
Rautiefenbestimmung nach der Oberflächenvorbereitung
Epoxidharz-Bindemittel entspr. der Grundierposition + Quarzsandzugabe
Zahl der Arbeitsgänge: 1
Materialverbräuche und Quarzsandzugabe gemäß Herstellerangabe.

Lunker mit Durchmesser d bis 15 mm
Rautiefe: bis 1,5 mm

Verortung:
Außenwände:  rd. 225 lfm
Stützen  rd. 45 lfm
Menge: 140,000 m²

**08.01.0080 Zulage zur Vorposition, > 1,5 mm Rautiefe je mm Rautiefe**
wie Vorposition, jedoch für Rautiefen über 1,5 mm je mm Rautiefe zur Egalisierung der Oberfläche.

Vor Ausführung sind die Flächen mit dem AG/ OÜ aufzumessen.
Menge: 140,000 m²

**08.01.0090 OS-8 Sockelflächen**
Applikation eines Oberflächenschutzsystems OS 8 auf den Stahlbeton-Sockelflächen  der aufgehenden Bauteile von OK Hohlkehle bis 50 cm ber OK FFB:

- Applikation Grundierung: Grundierung der Bodenflächen mit einem lösemittelfreien, niedrigviskosen, farblosen
2-komponentigem Epoxidharz-Bindemittel,
einschl. sorgfältiges Abkleben des Sockelbereichs.
Materialverbräuche und Quarzsandzugabe gemäß Herstellerangabe.

- Applikation einer Deckversiegelung: Deckversiegelung aus einem lösemittelfreien, pigmentierten, zweikomponentigen
Epoxidharz,
Materialverbrauch gemäß Herstellerangabe.

- Ausführung, Anforderungen an die Untergrundfeuchte und die Bauteiltemperaturen nach den technischen Merkblattern des Produktherstellers
- Trockenschichtdicke (inkl. Grundierung und Deckschicht) für starre Systeme mind. 2500 µm; rissüberbrückende Systeme erfordern entsprechend höhere Mindestschichtdicken; es sind die produktspezifischen Mindesttrockenschichtdicken einzuhalten. Die Mindestschichtdicken sind über die Verbrauchsmengen nachzuweisen.

Farbton nach Wahl des AG

Verortung:
Außenwände:  rd. 225 lfm
Wände TPHs:  rd. 75  lfm
Stützen  rd. 45 lfm
Menge: 140,000 m²

**08.01.0100 OS-5b hinter Sockeldämmung**
Applikation eines Oberflächenschutzsystems OS 5b als Beschichtung mit geringer Rissüberbrückungsfähigkeit für nicht begeh- und befahrbare Flächen mit Kratz- bzw. Ausgleichsspachtelung gemäß DIN EN 1504-2.
Siehe Plan:
- P23-043_HWK FFO_06_BA1/2_Details und Zuordnungen

Arbeitsschritte:
- Zum Zeitpunkt der Verarbeitung muss der Untergrund mattfeucht abgetrocknet sein.
- Auf die vorbereitete Betonoberfläche ist im ersten Arbeitsgang das OS5b (Polymer-/ Zement- Gemisch) als Kratzspachtel aufzubringen.Verbrauch: ca. 1,0 kg/m²
- Auftrag des Beschichtungssystems bestehend aus zwei elastischen Oberflachenschutzschichten (hwO) in mindestens 2 Arbeitsgängen:
   1. Beschichtung: Verbrauch: ca. 1,5 kg/m²
   2. Beschichtung: Verbrauch: ca. 2,0 kg/m²
- Trockenschichtdicke mind. 2000 µm.
- Ausführung nach den technischen Merkblattern des Produktherstellers.

Das Beschichtungssystem ist mindestens 50 cm über OK Fahr- und Parkfläche an den aufgehenden Bauteilen hochzuführen.

Ort:
- Treppenhaus 1: rd. 14 lfm
- Treppenhaus 2: rd. 18 lfm
- Treppenhaus 3: rd. 30 lfm
- Treppenhaus 4: rd. 12 lfm
Menge: 45,000 m²

**08.01.0110 Erneuerung Dämmplatten - EPS**
Erneuerung der geschädigten Dämmplatten im Sockelbereich der aufgehenden Bauteile, einschl. Befestigung (lösemittelfrei), Unterputz, Armierung und Schlussbeschichtung im System.
Siehe Plan:
- P23-043_HWK FFO_06_BA1/2_Details und Zuordnungen

Material:  extrudierte Polystyrol-Hartschaumdämmung
Dicke:  10 cm
Nennwert der Wärmeleitfähigkeit ? : 0,031 W/(m*K)

Höhe bis ca. 60 cm über OK Bodenplatte
Menge: 75,000 lfm

**08.01.0120 Beschichtung zum Schutz von Wärmedämmung/ Putz**
Applikation einer Beschichtung auf der Sockeldämmung zum Schutz der Wärmedämmung/ des Putzes von OK Hohlkehle bis 50 cm ber OK FFB:

- Applikation Grundierung: Grundierung der Sockelflächen (verputzt, siehe Vorposition) mit einem zweikomponentigen, transparenten, wasserdispergierten Epoxidharz;
die frische Grundierung lose mit Quarzsand abstreuen.
Materialverbräuche und Quarzsandzugabe gemäß Herstellerangabe.

- Applikation einer Deckversiegelung: Deckversiegelung aus einem lösemittelfreien, pigmentierten, zweikomponentigen
Epoxidharz im System der Deckversiegelung der OS-8- Beschichtung
Materialverbrauch gemäß Herstellerangabe.

Farbton nach Wahl des AG

Verortung:
auf sockelgedämmten Flächen
Menge: 45,000 m²

**08.01.0130 Aufbringen Stellplatzmarkierungen**
Aufbringen von Fahrbahn-/Stellplatzmarkierungen
mit einer witterungsbeständigen, abriebfesten und farbtonstabilen 2K-Fahrbahn-Markierungsfarbe
gemäß Bestandsmarkierungsplan.

Linienbreite:  bis ca. 15 cm
Farbton:  RAL 9010 (Reinweiß)
Menge: 500,000 m

**08.01.0140 Aufbringen Fahrbahnmarkierungen - Richtungspfeile**
Aufbringen von Fahrbahnmarkierungen in Form von Richtungspfeile, geradeaus,
mit einer witterungsbeständigen, abriebfesten und farbtonstabilen 2K-Fahrbahn-Markierungsfarbe
gemäß Bestandsmarkierungsplan.

Länge:  bis 2,50 m
Farbton:  RAL 9010 (Reinweiß)
Menge: 15,000 St

#### Abschnitt 08.02 Aufgehende Bauteile und Deckenflächen ab 50 cm über OK Fahrbahn

**08.02.0010 OS-2 Wand- und Stützenflächen ab 50 cm über OK FFB**
Applizieren eines Oberflächenschutzsystems OS 2 gemäß DAfStb -Instandsetzungsrichtlinie bzw. TR Instandhaltung von Bauwerken als Karbonatisierungsbremse auf den Flächen der aufgehenden Bauteile.
Aufbringen einer Beschichtung aus einer Zwischen- und
Schlussbeschichtung als Bestandteil des
Oberflächenschutzsystems (OS 2) auf Basis einer
CO2-bremsenden, wasserdampfdurchlässigen, wässrigen
Reinacrylat-Dispersion, einschließlich grundierender
Hydrophobierung.
Materialverbräuche gemäß Herstellerangabe.

Die Leistung versteht sich einschließlich Anarbeiten an
Flächen gleicher oder anderer Materialien (Übergang Sockelbeschichtung - Wandbeschichtung).

Mindestschichtdicke (dmin): 80 µm
Anzahl der Arbeitsgänge: mind. 2

Applikation ab 50 cm über OK FFB
Deckenhöhe: bis zu 2,5 m

Standard-Farbton nach Wahl des AG
Menge: 600,000 m²

**08.02.0020 Wandmarkierungen**
Applizieren eines Wandmarkierungsstreifens ab 50 cm über OK FFb in der Verlängerung der Parkplatzmarkierung gemäß Bestandmarkierungsplan.

Streifenhöhe: bis zu 1,50 m
Streifenbreite: bis zu 15 cm

Standard-Farbton nach Wahl des AG
Menge: 65,000 St

### Bereich 09 Einbauteile

#### Abschnitt 09.01 Entwässerungsrinne Rampenein- und ausfahrt

**09.01.0010 Aufnehmen und Wiederherstellen Pflasterfläche**
Pflastersteine und Füllboden, einschl. möglicher Trennlagen (z.B. Geotextilien), im Bereich der Entwässerungsrinnen in einem Streifen von rund 1 m, einer Länge von rund 7 m und einer Tiefe von rund 50 cm aufnehmen und zwischenlagern.
Entwässerungskörper durch Ausschachten freilegen und Fläche reinigen.
Füllboden und Pflastersteine nach erfolgten Abdichtungsarbeiten der nachfolgenden Position fachgerecht (einschl. Geotextilien) wieder einbauen.
In diese Position sind Erschwernisse durch eine halbseitige Bearbeitung der Rinnen einzukalkulieren.
Die freigelegte Fläche ist vor seitlichen Wassereindringen durch geeignete Schutzmaßnahmen abzudichten.
Menge: 6,000 m²

**09.01.0020 Abbruch und Entsorgung Rinnenkörper**
Bestehenden, faserbewehrten Rinnenkörper (Produkt Hauraton Faserfix) einschl. sämtlicher Zubehörteile und Unterbau  abbrechen und sämtliche Materialien fachgerecht entsorgen.

Abmessungen bestehende Rinnenkörper Hausdurchfahrt
Länge = bis zu 7,00 m
Breite = bis zu 25 cm
Nennhöhe = bis zu 40 cm
mit vertikalem Ablauf

Unterbau
Beton bis C30/ 37, unbewehrt
insgesamt bis zu 2 m³
Menge: 1,000 St

**09.01.0030 Betonummantelung Rinnenkörper - Beton C30/ 37**
Herstellen der seitlichen Betonummantelung der Entwässerungsrinnenkörper.

Materialanforderungen Beton:
Festigkeitsklasse:  C30/ 37
Expositionsklassen:  XF-4, XM-2, Fkl. WA

Abmessungen:
Breite: Baubreite Rinnenelement + 1x 20 cm
Höhe: Bauhöhe Rinnenelement + Höhe Auflager

Leistung einschl.
- Auslegen Vliesabdeckung auf Abdichtung, 1-lagig
- Ein- und Ausschalen
- Abstellen von Scheinfugen quer im Rinnennstoß, Abstand 2 m
- Schalung, Hilfsschalung, Kantenschalung
Die Schalung muss an allen Stoßkanten z.B. mit Silikon oder Moosgummistreifen abgedichtet werden, damit der Zementleim nicht aus der Schalung läuft.
- Nachbehandlung: Die freiliegenden Flächen sind vor schneller Austrocknung zu schützen.
Menge: 3,000 m³

**09.01.0040 Entwässerungsrinne neu, Belastungsklasse C250**
Herstellen, Lieferung und Einbau einer Entwässerungsrinne mit mind. 0,5 % Sohlgefälle zum Ablauf, Rinnenkörper aus Polymerbeton, Rinnenstöße wasserdicht, Kantenschutz aus Gusseisen, Abdeckrost als Stegrost aus Gusseisen, mit Ablauf und Anschlussstutzen am Rinnentiefpunkt gemäß Ausführungsplanung.
Einbau in Mörtelbett, Material frost- und tausalzbeständig, einschl. Befestigungsmittel. Anschluss an bestehenden Abfluss neuem Einlaufaufsatz, Bodenablauf gemäß Bestand.

Belastungsklasse:  C250 gemäß DIN 1433
Nennweite:  mind. 250 mm
Nennhöhe:  mind. 350 mm
Länge:  bis zu 7000 mm

In diese Position sind Erschwernisse durch eine halbseitige Bearbeitung der Rinne einzukalkulieren.
Menge: 1,000 St

### Bereich 10 Leistungen auf Nachweis

*Hinweis: Vorbemerkungen*
Unvorhersehbare Arbeiten, bedingt durch Leistungserbringung im Bestand nach Weisung des Auftraggebers/ Objektüberwachers.
Stundenlohnarbeiten einschließlich der anteiligen Fahrgelder, Auslösungen, Unternehmerzuschlägen und sonstigen Nebenkosten.
Keine Berechnung für seperate An- und Abfahrten bei Stundenlohnarbeiten.
Arbeiten sind erst nach Festlegung von Art und Umfang auf Weisung des Auftraggebers auszuführen.

#### Abschnitt 10.01 Leistungen auf Nachweis/ Stundenlohnarbeiten

**10.01.0010 Stundensatz - Helfer**
Einsatz eines Helfers für Stundenlohnarbeiten auf Weisung des Auftraggebers/ OÜ.
Einsatz für Arbeiten, deren Notwendigkeit während der Ausführung erkannt wird.
Abgerechnet wird die Stunde nach Stundenzettel.
Menge: 120,000 Std

**10.01.0020 Stundensatz - Baufacharbeiter**
Einsatz eines Baufacharbeiter für Stundenlohnarbeiten auf Weisung des Auftraggebers/ OÜ.
Einsatz für Arbeiten, deren Notwendigkeit während der Ausführung erkannt wird.
Abgerechnet wird die Stunde nach Stundenzettel.
Menge: 120,000 Std

**10.01.0030 Stundensatz - Polier**
Einsatz eines Polier für Stundenlohnarbeiten auf Weisung des Auftraggebers/ OÜ.
Einsatz für Arbeiten, deren Notwendigkeit während der Ausführung erkannt wird.
Abgerechnet wird die Stunde nach Stundenzettel.
Menge: 120,000 Std

USt %: 19,00
